# Murkenbachverdolung Sindelfingen
Angebotsaufforderung (GAEB DA XML 3.2, DA83)
Währung: EUR
Eröffnung: 20.08.2024 10:30:00
Ende der Zuschlagsfrist: 17.09.2024
Abgabeort: Zimmer 2.07, Rathausplatz 1, 71063 Sindelfingen
Ausführungsbeginn: 08.10.2024
Ausführungsende: 25.02.2025
Auftraggeber: Stadt Sindelfingen, Tiefbauamt, Stadtentwässerung und öffentliche Gewäss, Rathausplatz 1, 71063 Sindelfingen
Erstellt mit: AVAPLAN, 09.07.2024

## Vorbemerkungen / Vertragstexte
Vorbemerkungen zum Leistungsverzeichnis
Inhalt
1 Allgemein
2 Zu sanierende Bauteile
  2.1 Flächige Betoninstandsetzung mit Rissinjektion Decke
  2.2 Blockfugensanierung Wand und Decke
3 Besonderheiten
  3.1 Wasserhaltung, Auffangzonen über Fangedamm/Kofferdamm
  3.2 Abstützmaßnahmen
  3.3 Lärmschutz für Fledermäuse
  3.4 SiGeKo / Durchführung Baustellenverordnung
  3.5 Arbeiten an der Murkenbachverdohlung
4 Angaben zur Ausführung
  4.1 Verkehrsführung
  4.2 Baustelleneinrichtung
  4.3 Baustellenspezifisches
  4.4 Stromversorgung und Bauwasser
  4.5 Bauschuttentsorgung
  4.6 Stoffe, Bauteile
  4.7 Qualitätssicherung, Überwachung und Dokumentation
  4.8 Ingenieurbauwerke
  4.9 Technische Baubestimmungen
  4.10 Gerüste
  4.11 Stahl
  4.12 Ortsbesichtigung
  4.13 Vom AN zu erstellende (beschaffende)
  Ausführungsunterlagen
  4.14 Positionen
  4.15 Einheitspreise
  4.16 Aufmaß
  4.17 Allgemeine Hinweise zu Betonsanierungsarbeiten,
  Güteüberwachung, Nachweise

1 Allgemein
Die Stadt Sindelfingen plant die Sanierung der Blöcke M19 bis M45 der Murkenbachverdolung sowie die teilweise Umgestaltung der darüber befindlichen Käsbrünnlestraße. Die Verdolung befindet sich angrenzend an das Mercedes-Benz Werk Sindelfingen und die A81. Nach den Blöcken M19-M45 verläuft die Murkenbachverdolung unterhalb der A81. Dieser Abschnitt befindet sich allerdings außerhalb der zu sanierenden Bereiche. Innerhalb der Verdolung verläuft der Murkenbach, der im  Vereinigungsbauwerk mit der Schwippe zusammenführt.

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Der Murkenbach ist mit einem geschlossenen Rechteck-Stahlbeton-Rahmen verdolt und wurde 1977 erbaut. Die lichte Weite, also Breite der Verdolung beträgt 6,15-7,00m. Die lichte Höhe 1,55-2,42m, wobei die überwiegende lichte Höhe M20-M45 2,42m beträgt. Lediglich der Block M19 hat eine lichte Höhe von 1,55m. Die Länge M19-M45 beträgt ca. 650,00m. Die Brückenklasse nach DIN 1072 ist 30.
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Aufgrund der zum Teil schlechten Bauwerksubstanz muss die Murkenbachverdolung innenseitig saniert werden. Maßgebend ist die Sanierung in:
1. Flächige Betoninstandsetzungsarbeiten mit Rissinjektion Decke
2. Blockfugensanierung Decke und Wände
Zu unterteilen. Die gesamte Sanierung erfolgt von der Innenseite aus. An der Oberseite der Verdolung finden keine Sanierungsarbeiten statt. In der Historie fanden bereits mehrere Instandsetzungen statt, die allerdings nicht zum erwünschten Erfolg geführt haben.
2.  Zu sanierende Bauteile
2.1  Flächige Betoninstandsetzungsarbeiten mit Rissinjektion Decke
Auf der Innenseite der Verdolung ist die Instandsetzung von flächigen Einzelschadstellen (überwiegend in Querrichtung) mit einem Beton-Ersatz-System, Korrosionsschutzbeschichtung und Schutzbeschichtung erforderlich. Des Weiteren kann die Erhöhung der Betonüberdeckung im Bereich der reprofilierten Flächen erforderlich werden. Im Bereich der Schadstellen sind abdichtende Rissinjektionen erforderlich. Die geschädigten Bereiche sind mittels HDW-Verfahren von der Innenseite der Verdolung aus frei zu legen.
Die technischen Anforderungen, welche an die zu verwendenden Produkte zur Betoninstandsetzung und -Betonschutz gestellt werden, entsprechen der DIN EN 1504. Zum Schutz und zur Ergänzung der zuvor freigelegten Bewehrung gelten insbesondere die Prinzipien der DIN EN 1504-2, -3 und -6. Ein großer Fokus liegt auf dem Prinzip 3 der DIN EN 1504-3, der Betonersatz. Es kommen am Bauvorhaben mutmaßlich alle Prinzipien dieses Verfahrens (3.1 bis 3.3) zum Einsatz. Weiterhin ist bei der Verstärkung des Betons an den Schadstellen das Verfahren 4.4 gemäß Prinzip 4 (Verstärkung) zu beachten.
Nach Abschluss der Betonersatzmaßnahmen ist eine Schutzmaßnahme geplant. Diese entspricht den Prinzipien 2 und 5 der DIN EN 1504-2 (MC - Moisture Control und PR - Physical Resistance).
Hinsichtlich der Sanierungsbedingungen und der anschließenden Qualitätskontrolle ist die Richtlinie des deutschen Ausschusses für Stahlbeton in der neuesten Version inkl. Korrektur zu beachten, sowie die ZTV-ING . Zusätzlich ist die TR-Instandhaltung, soweit notwendig hinzuzuziehen.
Die Schädigung ist maßgebend auf den folgend beschriebenen Prozess zurückzuführen:
1. Durch Trennrisse der Decke und einer defekten oberseitigen Abdichtung ist Wasser durch das Bauteil hindurchgedrungen; die flächigen Schädigungen befinden sich grundsätzlich im Bereich von Trennrissen
2. Durch die Trennrisse und eine zu geringe Betondeckung des Bewehrungsstahls liegt dieser nicht mehr im alkalischen Milieu des Betons
3. Es kam zu Korrosionsprozessen des Bewehrungsstahls, einer Volumenzunahme und in der Folge zu Abplatzungen des Betons.
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2.2 Blockfugensanierung Decke und Wände
Auf der Innenseite der Verdolung ist die Instandsetzung der Blockfugen erforderlich. Hierzu müssen die Blockfugen von der bestehenden Fugenfüllung (Hartfaserplatten) geräumt werden. Die Fugenflanken müssen wie bei der vorab beschriebenen flächigen Betoninstandsetzung im HDW-Verfahren, teilweise flächig, entfernt und reprofiliert werden. In den entstandenen Hohlraum der Blockfuge wird zunächst ein Injektionsschlauch und eine Verdämmung über Kompressionsprofile eingebracht. Im Anschluss wird der injektionsschlauch mit Injektionsgut (Acrylatgele) injiziert, wodurch der Fugenraum abgedichtet wird.
Die Schädigung ist maßgebend auf eine defekte oberseitige Blockfugenabdichtung zurückzuführen, weshalb die Blockfugen bereits seit Jahren/Jahrzehnten Undichtigkeiten aufweisen.
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3  Besonderheiten
3.1  Wasserhaltung, Auffangzone über Fangedamm/Kofferdamm
Für die Sanierungsarbeiten ist eine Wasserhaltung in der Murkenbachverdolung erforderlich (nach Wahl des AN) da kein Strahlgut und Staub, Abbruchmaterial, Zementstaub, und Abwässer etc. in den Murkenbach gelangen darf. Hierzu ist jeweils vor Block M19 und nach M45 ein Fangedamm/Kofferdamm wirksam vorzusehen. Der Murkenbach wird über Rohrleitungen (Mindestquerschnitt DN300, nach Wahl des AN) durch die Auffangzone (Länge ca. 650m) geleitet. Abbruchmaterial bzw. Strahlgut, verunreinigtes Wasser etc. wird so zwischen den Fangedämme/Kofferdämme gesammelt und abgeführt. Des Weiteren muss während den Arbeiten (insbesondere während den Strahlarbeiten) z.B. über Schutzwände, welche jeweils im Bereich der Fangedämme/Kofferdämme vorgesehen werden, sichergestellt werden, dass kein Abbruchmaterial etc. in den Murkenbach gelangt.
Während der Bauzeit sind alle Hilfseinbauten im Gewässer, wie Fangedämme, Spundungen, Lehrgerüste und dergleichen so herzustellen, dass der Hochwasserabfluss oder der Eisgang nicht behindert wird. Es darf kein Wasser in Stauanlagen zurückgehalten und stoßweise abgelassen werden. Die Hilfseinbauten bei Bedarf zu entfernen oder auf Sohl- bzw. Böschungshöhe abzunehmen. Die Murkenbachverdolung ist im Hochwasserfall vollständig zu räumen. Durch den AN sind z. B. beim Deutschen Wetterdienst o. ä. vorausschauend die Starkregenereignisse abzufragen und zu dokumentieren.
Werden gelagerte Materialien, Maschinen, Gerüste, etc. im Hochwasserfall beschädigt, ist hierfür und für deren Auswirkungen alleine der AN verantwortlich. Für entstehende Schadensersatzansprüche, die infolge unsachgemäßer bzw. nicht ausreichender Schutzmaßnahmen entstehen haftet ausschließlich der Auftragnehmer.

3.2  Abstützmaßnahmen
Gemäß Statischer Beurteilung der Murkenbachverdolung durch die Ingenieurgesellschaft Mayer-Vorfelder und Dinkelacker wurden die Bauzustände im Zuge der Innensanierung statisch beurteilt. Hierbei wurde eine Abtragstiefe des Betons von maximal 10cm über eine Breite von 1,5m berücksichtigt, wodurch die Längs- und Querbewehrung der unteren Lage vollständig freigelegt wird und folglich statisch nicht mehr angesetzt werden kann. Um auf die Aufwendungen einer Absprießung im Bauzustand wurden verschiedene statische Modelle betrachtet.
Durch eine Reduktion der Verkehrslast im Bauzustand kann auf eine Absprießung innerhalb der Verdolung verzichtet werden, sofern:
1. Die Abtragstiefe maximal 10cm beträg
2. Die Abtragsbreite maximal 1,5m beträgt
3. Der Abstand der abzutragenden Flächen größer als 2m beträgt
4. Während der Sanierung im betroffenen Bauabschnitt kein Verkehr stattfindet und die Bereiche nicht als Lagerfläche verwendet werden.
Daraus bedingt kann es explizit erforderlich werden, dass vereinzelt Schadstellen in zwei Abschnitten ertüchtigt werden müssen.
3.3  Lärmschutz für Fledermäuse
Gemäß Unterschungsbericht Stauss & Turni  Gutachterbüro für faunistische Untersuchungen, befindet sich in der angrenzenden Schwippeverdolung in einem Schacht ca. 200m vom westlichen Ausgang entfernt ein Wochenstubenquartier der Wasserfledermaus. Die Schallausbreitung an der Murkenbachabzweigung (Vereinigungsbauwerk Schippe- und Murkenbachverdolung) wird über eine Länge von ca. 120m durch große, offene Betonfenster in der Trennwand wesentlich begünstigt.
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Für den Schutz der Wochenstube in der Schwippeverdolung sind Lärm- und Erschütterung vermeidende Maßnahmen erforderlich. Konkret wird vorgeschlagen, die Betonfenster beidseitig mit Holzverschalungen zu verschließen, wobei die Hohlräume mit geeignetem Dämmmaterial gefüllt werden sollen. Hierdurch wird die Schallausbreitung in die Schwippeverdolung erheblich reduziert.
Im Bereich der Bebauung ist die Lärmentwicklung durch Baumaschinen, Geräte und Fahrzeuge auf das unumgänglich notwendige Maß nach dem derzeitigen Stand der Technik zu beschränken.
3.4  SiGeKo / Durchführung der Baustellenverordnung
Besondere Anforderungen an die Sicherheit und den Arbeitsschutz, die über das übliche Maß hinausgehen, sind bei dieser Baumaßnahme in erheblichem Maße auf Grund der Arbeiten in der Murkenbachverdolung (Belüftung, Beleuchtung, Arbeiten in Gewässer, etc.), den Betonsanierungsarbeiten, sowie des öffentlichen Verkehrs (insbesondere Fußgänger und Radfahrer) vorhanden.
Die MrSICHER GmbH & Co. KG wurde für das Vorhaben als SiGeKo beauftragt.
Das Bauvorhaben fällt unter den Geltungsbereich der Baustellenverordnung. Aus diesem Grunde wird in der Planungsphase ein Sicherheits- und Gesundheitsschutzplan (SiGe-Plan), eine Baustellen-Sicherheits-Ordnung (BauSO) und eine Vorankündigung (Baustellenmeldung an das zuständige Amt für Arbeitsschutz) erstellt. Diese werden dem AN mit Baubeginn ausgehändigt und sind auf der Baustelle vorzuhalten.
Die Anforderungen für Sicherheits- und Gesundheitsschutz sind generell einzuhalten.
Der SiGe-Plan und die Baustellen-Sicherheits-Ordnung sind für jeden an der Baumaßnahme Beteiligten verbindlich.
Besondere Anforderungen an die Sicherheit auf der Baustelle:
Für die Arbeiten in der Murkenbachverdolung ist vom AN ein Alarmplan und Rettungskonzept mit Darstellung der Rettungswege aufzustellen.
Durchführung der Koordination:
Der AN ist verpflichtet den SiGe-Koordinator über Beginn, Unterbrechung und Wiederaufnahme der Arbeiten zu unterrichten, so dass eine sachgerechte Koordination durchgeführt werden kann.
Des Weiteren sind die Unternehmen verpflichtet dem Koordinator die entsprechenden Angaben über Firmenbauleiter und Sicherheitsfachkraft zuzustellen.
Der AN hat die Erste Hilfe auf Grundlage der Unfallverhütungsvorschrift „Erste Hilfe“ VBG 109 § 1 - 19 zu organisieren und nachzuweisen. Einrichtungen der Ersten Hilfe sind besonders hervorzuheben. Der oder die Ersthelfer der Auftragnehmer muss 14 Tage vor Baubeginn der Baustellenleitung namentlich mitgeteilt werden.
Die Ausbildungsbescheinigung zum Ersthelfer muss auf der Baustelle zur Einsicht vorliegen. Eine besondere Kennzeichnung der Ersthelfer, z. B. durch spezielle Beschriftung auf den Helmen, ist vorzusehen.
Von der MrSICHER GmbH & Co. KG wurden im Rahmen der Voruntersuchung Maßnahmen bei Arbeiten in der Murkenbachverdolung aufgestellt.
Nachfolgend sind die notwendigen sicherheitstechnischen Maßnahmen aufgelistet, welche in der Planung sowie bei der Durchführung zu beachten sind, auch, wenn diese in der nachfolgenden Beschreibung oder im Leistungsverzeichnis nicht explizit nochmals wiederholt werden.
1. Baustelleneinrichtung / Baustellenabsicherung / Zugänge
Entlang der BE- und Zugangsbereiche (vor allem im Bereich der Not- und Rettungsausstiege) ist zur Vermeidung des unbefugten Zutritts und zum Schutz vor Gefährdungen gegenüber Dritten die Aufstellung eines Bauzauns erforderlich (allgemeine Verkehrssicherungspflichten). Die Bauzaunelemente sind untereinander zu verschrauben.
Hinweis: Die Verwendung von Trassierband / Flatterband ist unzulässig. Zusätzlich ist eine entsprechende Kennzeichnung „Zutritt für Unbefugte verboten“ anzubringen.
Bauzaun darf im Verkehrsbereich (Fahrbahn, Geh & Radweg bzw. Fußgängerzonen) grundsätzlich nicht ohne zusätzliche Absicherung verwendet werden. Er ist immer mit Absperrgeräten und Warnleuchten zu kennzeichnen. Das gilt auch, wenn der Zaun unmittelbar neben der Fahrbahn steht. Die erforderlichen Mindestbreiten der Verkehrswege sind einzuhalten.
In der Regel sind im Bereich der Querabsperrung gelbe Warnleuchten (Dauerlicht) anzubringen, die einen Abstand von maximal 1 m haben dürfen - danach richtet sich auch die Anzahl, mindestens jedoch zwei Stück. In Längsrichtung (im Verlauf der Längsabsperrung) beträgt der Abstand der Warnleuchten maximal 10 m. Es sind auf jeder zweiten Leitbake gelbe Warnleuchten anzubringen. Diese zeigen grundsätzlich Dauerlicht.
Die Leitbaken sollten an jedem zweiten Bauzaunfeld bzw. an jedem zweiten Bauzaunfuß angebracht werden.
Zusätzlich ist eine verkehrsrechtliche Anordnung erforderlich.
Als Zugang zur Verdolung, ist ein Treppenturm an die jeweiligen Einstiege zu stellen. Der Treppenturm ist als Flucht- und Rettungsweg auszubilden und muss eine Mindestlaufbreite von 1,00 m betragen. Alle Materialtransporte in die Verdolung, als auch bspw. Schuttentsorgung aus der Verdolung erfolgt über diese Treppentürme. Es ist diesbezüglich zu empfehlen temporär verschiebbare Treppentürme vorzusehen. Dies obliegt jedoch dem AN.
Verkehrswege sind so herzustellen, dass diese bei jeder Witterung sicher begangen werden können.
2. Absturzsicherung an Gewässern und an Verkehrswegen
An allen Arbeitsplätzen und Verkehrswegen über Wasser oder anderen festen oder flüssigen Stoffen, in denen man versinken kann, muss grundsätzlich ein 3-teiliger Seitenschutz unabhängig von der Absturzhöhe (ab 0 m) angebracht werden. Außerhalb von Gewässern besteht ab einer Höhe von 1,00 m Absturzgefahr. Der 3-teilige Seitenschutz ist wie folgt auszubilden:
1. Oberkante Geländerbrett 1,00 m
2. Oberkante Knieleiste 0,5 m
3. Mindestbrettstärke 150 mm x 30 mm (keine 24er Bretter verwenden!)
4. Bei Brettstärke 150 mm x 30 mm, Spannweite max. 2,00 m
5. Bei Verwendung von Dielen mit 40 mm Stärke, Spannweite max. 3,00 m
Alternativ können Gefahrenbereiche im Abstand von 2,00 m mit geeigneten Mitteln (Kette, Schrankenzaun, Bauzaun) abgesperrt werden. Hinweis: Flatterband ist nicht geeignet.
3. Frühwarnsystem bei steigendem Wasserpegel / Wasserhaltung
Frühwarnsystem bei steigendem Pegel am Oberlauf des Baches und und 2 Regenüberlaufbecken gem. Alarmplan und Gefährdungsanalyse herstellen, vorhalten und nach Fertigstellung der Instandsetzungsmaßnahmen wieder entfernen. Frühwarnsystem z.B. durch Signaleinrichtung für Warnmeldung bei Überschreitung eines vorher mit dem Wasseramt festgelegten Wasserpegels der Murkenbach und der Regenüberlaufbecken, liefern und installieren. Die genaue örtliche Lage des Frühwarnsystems wird durch den Auftraggeber vorgegeben.
Alarmierungseinrichtung mittels Störmelder und akustischem sowie visuellem Warnsignal in der Verdolung alle 50 m anbringen.
Möglich ist z.B. eine Alarmierungseinrichtung mit Alarmierungsgerät, welches mittels GPRS - Netz permanent überwacht wird.
Die Anlage muss im Falle eines Stromausfalles weiterhin funktionsfähig und abgesichert sein (Notstrom).
Die Funktionsfähigkeit des Frühwarnsystems ist vor Beginn der Arbeiten, arbeitstäglich durch den AN zu prüfen und zu dokumentieren.
4. Kommunikation sicherstellen
Zu beachten ist, dass in der Verdolung Mobiltelefone eventuell (je nach Netz) nicht funktionieren, daher ist die Kommunikation mit Hilfe von Funkgeräten sicherzustellen.
5. Erste-Hilfe / Rettungspunkte
Bei allen Arbeiten muss sich über die gesamte Arbeitszeit eine Aufsichtsperson außerhalb der Verdolung befinden, um im Falle eines Unfalls oder einer Überflutung / Überschwemmung, Erste-Hilfe-Maßnahmen einleiten zu können.
Die Arbeiten sind im Vorfeld mit den ortsansässigen Rettungsdiensten zu kommunizieren. Ggf. sind Lotsenpunkte einzurichten.
Sammelplätze sind mit entsprechendem Piktogramm auszuschildern.
Ein Rettungskonzept mit Rettungskette sowie entsprechenden Einrichtungen zur Rettung Verletzter (z.B. Dreibein) ist zu erstellen, bzw. einzurichten. Die Mitarbeiter müssen in den Umgang mit den vorhandenen Rettungseinrichtungen geschult / unterwiesen sein.
In der Verdolung sind Erste-Hilfe-Punkte einzurichten (alle 100 m). An diesen sind Rettungstrage, Rettungsring, Schwimmwesten und Verbandkasten vorzuhalten.
Alle Mitarbeiter sind in das Rettungskonzept (Flucht- und Rettungswege, Hochwasserschutzeinrichtung, Meldekette, usw.) vor Beginn der Arbeiten einzuweisen.
6. Flucht- und Rettungswege
In der Verdolung sind ca. alle 100 m, insgesamt 4 Stück, Notausstiege vorhanden (Schachtöffnungen), welche direkt auf die darüberliegende Fahrbahn führen:
- M40
- M31
- M27 (Achtung: lediglich Notausstieg, keine Materialeinbringung/Bergung möglich
- M22
Diese dienen sowohl als Ein- und Ausstiege für Personal, als auch Materialzubringung, Schuttentsorgung, Rettung, etc. Weitere Zugangsmöglichkeiten bestehen lediglich über das Eingangsportal am Vereinigungsbauwerk Schwippe, wo der Zugang erschwert und ca. 200m Entfernung zum ersten Bauabschnitt entfernt ist.
Die Schachtöffnungen sind während der gesamten Arbeitszeit offen zu halten. Es muss sichergestellt werden, dass über die gesamte Bauzeit der öffentliche Verkehr im Bereich der Schächte umgeleitet wird, sodass ein sicherer und unfallfreier Ausstieg aus den Schächten erfolgen kann. Die Mitarbeiter müssen in den Umgang mit dem Dreibein und der PSA gegen Absturz unterwiesen und geschult sein.
Alle Ein- und Ausstiege (insgesamt 4) sind über die gesamte Bauzeit nach Vorgabe des AN:
- Über einen 3-seitigen Seitenschutz zu sichern
- Mit Treppentürmen als Flucht- und Rettungswege auszubilden; Mindestlaufbreite 1,00 m; max. Höhe 2,70m
- Mit je einem Dreibein auszustatten
- Für den Publikumsverkehr zu sichern
Es ist sicherzustellen, dass die Fluchtwege ständig freigehalten werden. Die Fluchtwege sind mit nachleuchtendem Piktogramm und Richtungsanzeigern zu kennzeichnen.
Alle Mitarbeiter sind in das Rettungskonzept (Flucht- und Rettungswege, Hochwasserschutzeinrichtung, Meldekette, usw.) vor Beginn der Arbeiten einzuweisen.
7. Beleuchtung
Die Beleuchtung der Verkehrswege innerhalb und außerhalb der Verdolung muss mindestens 20 Lux betragen.
Die Beleuchtung außerhalb und in den Lagerbereichen muss mindestens 50 Lux betragen. Bei Arbeiten in der Verdolung wird eine Beleuchtung mit mindestens 100 Lux gefordert. Die Notbeleuchtung für Flucht- und Rettungswege muss gemäß BG Baustein C466 Tunnelbau mindestens für eine Stunde 1 Lux betragen.
Sämtliche Beleuchtungsmittel müssen die Mindestschutzart IP55 für Arbeiten in der Verdolung erfüllen.
Die Beleuchtungsmittel sowie die Anzahl und Verlegung ist durch die beauftragte Elektrofachfirma zu planen und zu montieren.
Alle Leuchtmittel sind vor Aufnahme der Arbeiten und arbeitstäglich zu prüfen, insbesondere die Notbeleuchtung (mit Prüfprotokoll).

8. Belüftung / Entstaubung
Bei den Arbeiten in der Verdolung ist immer für eine ausreichende Be- und Entlüftung zu sorgen.
Bei allen Strahlarbeiten (HDW und Spritzbeton) und händischem Abbruch sind ohne eine ausreichende Belüftung die Sichtverhältnisse stark eingeschränkt.
Die Arbeitsbereiche sind mit technischen Einrichtungen (zum Beispiel Luftreinigern, Absauganlagen usw.) zu entstauben. Zur Minimierung von Staub sind die Maschinen nach Möglichkeit immer abzusaugen.
Hinweis: Staub kann je nach Staubart, Größe der Partikel und Ort der Ablagerung zu Reizungen und Erkrankungen der Atemwege, der Haut und der Augen führen. Mineralischer, quarzhaltiger Staub kann zur Silikose führen und Lungenkrebs verursachen.
In Abhängigkeit zum Ergebnis der Gefährdungsbeurteilung, welche durch den AN eigenverantwortlich zu erstellen ist, ist darüber hinaus von den Beschäftigten ein geeigneter Atemschutz zu tragen.
9. Arbeiten in engen Räumen
Bei Arbeiten in engen Räumen (Kessel, Behälter, Silos, Rohrleitungen, Schächte, usw.) ist zu beachten, dass für das Einsteigen eine Gefährdungsbeurteilung und ein Erlaubnisverfahren für das Einsteigen in Behälter vom ausführenden Unternehmen zu erstellen ist.
Vor Betreten / Besteigen der Verdolung ist durch Messungen zu prüfen, ob die Arbeitsplatzgrenzwerte eingehalten werden. Entsprechende Geräte sind immer mitzuführen (pro Kolonne 1 Stück). Dies betrifft vor allem den Bereich des RÜB. Falls Grenzwerte nicht eingehalten werden können, sind diese zu verlassen bzw. durch entsprechende Be- / Entlüftung gasfrei zu machen.
Enge Räume müssen immer ausreichend mit Frischluft (lüften ggf. technische Lüftung) versorgt werden. Wenn der natürliche Sauerstoffgehalt (20,9 Vol. %) durch Be- und Entlüftungsmaßnahmen nicht sichergestellt werden kann, sind Isoliergeräte als Atemschutz zu verwenden. Die Sauerstoffkonzentration ist mit geeigneten Messgeräten zu überprüfen und zu überwachen.
10. HDW-Arbeiten
Bei HDW-Arbeiten dürfen im Gefahrenbereich keine weiteren Arbeiten durchgeführt werden.
Bei den Arbeiten muss immer der Gefahrenbereich abgesperrt werden und eine weitere Aufsichtsperson (Sicherungsposten) vor Ort sein.
Für das Arbeitsverfahren geeignete persönliche Schutzausrüstung auswählen, bereitstellen und benutzen, z.B. Hose, Handschuhe, Kopf- und Gesichtsschutz, ggf. auch Atemschutz.
Entsprechend der Gefährdungsbeurteilung ist für den Nassbereich beim Einsatz von Geräten mehr als 250 bar eingesetzt, sind entsprechend der Gefährdungsbeurteilung Stiefel (Fußschutz mit speziellem Schutz vor dem Hochdruckwasserstrahl) oder Stiefel mit speziell geeigneten Gamaschen notwendig
11. Spritzbetonarbeiten
Während den Arbeiten muss eine zweite Person in Ruf- oder Sichtweite des
Düsenführers befinden.
Neben Schutzhelm und Sicherheitsschuhen sind zu benutzen:
- Atemschutz mit Partikelfilter P2 oder filtrierende Halbmasken FFP2 gegen mineralischen Staub,
- Gesichtsschutz (Schutzbrillen, Schutzschirme) gegen zurückprallendes Spritzgut,
- Schutzkleidung und splittersicherer Gesichtsschutz bei Stahlfaser-Spritzbeton,
- Schutzhandschuhe gegen Verätzungen,
- Gehörschutz gegen Lärm
Wartung und Reparatur von Geräten nur von befähigten Personen (z. B. Sachkundigen) ausführen lassen. Ergebnisse dokumentieren.
3.5  Arbeiten in der Murkenbachverdolung
Gerüste, Maschinen, Baumaterialien und Baustoffe die in der Verdolung eingesetzt oder verwendet werden, sind nach Abschluss der Tagesarbeiten aus der Verdolung zu entfernen, da es bei Starkregen schnell zu hohem Wasser- in der Verdolung kommen kann. Es liegt eigenverantwortlich beim AN zu entscheiden, ob Gerüste, Maschinen, Baumaterialien und Baustoffe, etc. , die sich innerhalb der Verdolung befinden, täglich aus der Verdolung zu entfernen. Alle Einrichtungen müssen aus diesem Grund leicht demontierbar und versetzbar sein. Im Hochwasserfall dürfen keine Einrichtungen den Abflussquerschnitt einengen oder gelagerte Materialien/Baustoffe das Gewässer verunreinigen. Maschinen, Material und Gerüstteile sind auf die Größe der Einbringöffnungen abzustimmen.
Die erforderliche Beleuchtung im Bereich der auszuführenden Arbeiten bzw. im Bereich der Baustelleneinrichtung ist vom Auftragnehmer zu stellen und vorzuhalten. Es ist keine Beleuchtung und Stromversorgung in der Verdolung vorhanden (siehe hierzu Punkt ).
Im Besonderen wird auf die Einhaltung der gültigen Unfallverhütungsvorschriften und Gewässerschutzmaßnahmen hingewiesen. Sämtliche Aufwendungen für die erforderlichen Schutzvorkehrungen sowie die o. g. Vorgaben sind in die Position Baustelleneinrichtung bzw. den entsprechenden LV Positionen einzurechnen!
Baumaschinen und geräte sind gegen Öl- und Treibstoffverluste zu sichern. Sollten diese innerhalb der Verdolung eingesetzt werden, dürfen nur dieselbetriebene Baufahrzeuge mit Dieselpartikelfilter (DPF) eingesetzt werden. Dieselmotoremissionen (DME) sind krebserregend. Schutzeinrichtungen (z.B. Überrollbügel) dürfen nicht entfernt werden, dies ist bei der Auswahl der Baumaschinen zu berücksichtigen. Elektrisch betriebene Maschinen sind zu bevorzugen.
Das Lagern von Kraftstoffen, Ölen, Schmiermittel und sonstigen wassergefährdenden Stoffen am Gewässer und ihr Einbringen in das Gewässer ist verboten. Schadstoffe wie Zementabwässer und Betonzusatzmittel dürfen ebenfalls nicht in das Gewässer eingebracht werden. Alle Gewässerverunreinigungen sind zu unterlassen.
Bei Ölunfällen während der Bauarbeiten ist unverzüglich die nächste Polizeidienststelle und das Landratsamt Böblingen, zu benachrichtigen.
4  Angaben zur Ausführung
4.1  Verkehrsführung, Verkehrssicherung, Baustellensicherung
Die Baumaßnahme wird unter Sperrung der Käsbrünnlestraße, ausgenommen für Radfahrer und Fußgänger, durchgeführt.
Die verkehrsrechtliche Anordnung ist rechtzeitig vor Baubeginn durch den Auftragnehmer bei der Verkehrsbehörde zu beantragen.
Der AN ist für die Absperrung, Abschrankung, Beschilderung und Beleuchtung der Baustelle verantwortlich (siehe hierzu auch Punkt ). Die Baustelle ist ordnungsgemäß nach StVO und RSA bzw. ZTV SA zu kennzeichnen.
Alle Maßnahmen zur Kennzeichnung der Baustelle usw. sind entsprechend der verkehrsrechtlichen Anordnung anzubringen. Die Verkehrszeichen müssen das Gütezeichen der „Gütegemeinschaft Verkehrszeichen“ tragen und den Anforderungen der RSA/ZTV-SA entsprechen. Die Verkehrszeichen und -einrichtungen sind ständig zu unterhalten und, wenn erforderlich, zu reinigen. Die Baustelleneinrichtung / Beschilderung ist laufend (gemäß ZTVSA/RSA), auch nachts, zu kontrollieren. Die Kontrollgänge sind im Bautagebuch zu dokumentieren. Die Qualifikation des Personals für die ordnungsgemäße Baustellensicherung gemäß ZTV SA ist nachzuweisen.
Verschmutzungen der öffentlichen Straßen und Wege sind zu vermeiden bzw. sofort zu beseitigen.
Sämtliche Beschilderungen für die Verkehrsführungen innerhalb der Baustellenbereiche sind vom AN entsprechend den Anordnungen und Richtlinien anzubringen. Ebenso ist die komplette Baustellensicherung vom AN zu erbringen.
Des Weiteren sind gesicherte Wege für die Fußgänger und Radfahrer entlang der Baufelder bzw. ggf. Querung der Baustellenbereiche vom AN zu gewährleisten. Sämtliche Kosten, inkl. Das Umsetzen der Verkehrssicherung für die Bauabschnitte, sind in die entsprechenden Pauschal-Positionen der „Verkehrssicherung“ einzurechnen. Auf Grund des schlechten Zustands des angrenzenden Rad- und Fußgängerweges der folglich nicht genutzt werden kann, erfolgt der Fußgänger und Radverkehr aktuell auf der Fahrspur der Käsbrünnlestraße. Es muss im jeweiligen Bauabschnitt auf der Käsbrünnlestraße, folglich im sowie vor- und nach dem Baustellenbereich, explizit auch im Bereich von Baustellenfahrzeugen und Baustelleneinrichtung, ein 2,5m breiter Rad- und Fußgängerweg eingerichtet werden. Da unmittelbar unterhalb der Wege HDW-Arbeiten stattfinden, ist eine Gefahr für die Radfahrer und Fußgänger strikt zu vermeiden. Hierzu müssen jeweils über den Blockfugen Stahlplatten ausgelegt werden. Die vertikalen Begrenzungen des Rad- und Fußgängerweges müssen über den Blockfugen ebenfalls mit Stahlplatten versehen werden. Die Schutzmaßnahmen während sämtlicher Arbeiten müssen so ausgelegt werden, dass keine Beeinträchtigung oder Gefährdung des Publikumsverkehrs stattfindet.
Eine Vergütung erfolgt für die Verkehrssicherungen und Verkehrsführungen (je Gewerke) einmal für die ganze Bauzeit, Abrechnung anteilmäßig der ausgeführten Bauabschnitte.
Die Kosten für alle verkehrsrechtlichen Anordnungen des Ordnungsamtes sind in die entsprechenden Einheitspreise einzurechnen.
Nach Fertigstellung der Maßnahme darf die Baustellensicherung / Beschilderung erst abgezogen werden, wenn die endgültige ggf. auch provisorische Beschilderung aufgestellt wurde.
Die RSA mit Ihren Regelplänen und Texterläuterungen sind Kalkulationsgrundlage.
Die Verkehrsführungen (inkl. Baken) innerhalb der Baustelle obliegen dem AN. Hierbei sind Umstellungen, bedingt durch die verschiedenen Abschnittsbildungen und Bauzustände zu beachten. Sämtliche Aufwendungen sind in die entsprechenden LV-Positionen der „Verkehrssicherung“ einzurechnen.
Die Verkehrssicherungspflicht im gesamten Baustellenbereich liegt beim AN. Dem AG ist daher vor Beginn der Baumaßnahme schriftlich ein Verantwortlicher für die Verkehrssicherung namentlich zu benennen. Dieser muss permanent erreichbar sein, die deutsche Sprache beherrschen und ständiger Ansprechpartner während der gesamten Bauzeit sein.
Beschädigungen oder Zerstörungen an den Absperreinrichtungen sind vom AN zu ersetzen und wieder am Standort aufzustellen.
Die Baustellensicherung ist gegen Vandalismus zu schützen bzw. regelmäßig zu kontrollieren und ggf. wieder Instand zu setzen.
Überwachung der Baustellenabsicherung
Die Kontrolle der Arbeitsstellensicherung wird gem. ZTV-SA durchgeführt. Die Kontrolle ist unmittelbar nach deren Durchführung zu erfassen und zu dokumentieren. Arbeits- und Hilfsmittel sind vom AN zu stellen und dem AG jederzeit zugänglich zu machen. Die Kontrolle wird zweimal täglich, an arbeitsfreien Tagen einmal täglich durchgeführt.
Kennzeichnen der Baustelle
Sämtliche Baustellenfahrzeuge, die mit dem öffentlichen Verkehr in Berührung kommen, sind gemäß § 35 Abs. 6 StVO durch eine weiß-rote Schraffur am Fahrzeugheck deutlich als solche zu kennzeichnen, zusätzlich ist ein Schild „Achtung Baustellenfahrzeug“ mit einer Größe von mind. 60 cm x 40 cm anzubringen.
Desgleichen haben alle eingesetzten Arbeitskräfte, die mit dem öffentlichen Verkehr in Berührung kommen, die Warnkleidung nach § 35 StVO zu tragen. Baustellenfahrzeuge müssen mit einer gelben Rundumkennleuchte und weiß-rot-weißen Warnanstrich versehen sein (§ 35 Abs. 6 StVO).
Rettungsfahrzeuge
Die Durchfahrt der Käsbrünnlestraße für Rettungsfahrzeuge ist während der gesamten Bauzeit nicht möglich. Diese können jeweils für Rettungszwecke nur bis zur Sperrung des jeweiligen Bauabschnittes gelangen. Baumaschinen dürfen die Zugänglichkeit nicht einschränken. Vor Beginn der Baumaßnahme ist dies der zuständigen Leitstelle anzuzeigen, ein Ortstermin zu veranlassen und sämtliche Genehmigungen einzuholen.
Der Auftragnehmer haftet für sämtliche unmittelbare und mittelbare Schäden, die dem Auftraggeber aus der Unterlassung oder Schlechterfüllung von verkehrsrechtlichen Anordnungen entstehen. Er verpflichtet sich, den Auftraggebern von allen gegen ihn erhobenen Ansprüchen, die auf ungenügender Sicherung der Baustellen beruhen, in vollem Umfang freizustellen. Den Auftraggeber trifft im Verhältnis zum Auftragnehmer keine eigene Sicherungspflicht.
4.2  Baustelleneinrichtung
Als BE-Fläche stehen dem AN entlang des Baustellenbereiches Lagerflächen unmittelbar auf der Käsbrünnlestraße zur Verfügung. Dies schließt erforderliche feste Anlagen wie Baubüros, Unterkünfte, Werkstätten, Lager- schuppen und dgl. Ein. Die BE-Fläche und Lagerflächen sind mit Bauzaun zu sichern (siehe hierzu Punkt ). Aufwendungen hierfür sind in die Positionen „Baustelle einrichten“ bzw. die dafür vorgesehenen Positionen einzurechnen. Die erforderlichen Arbeiten zur Herrichtung und Unterhaltung der Baustelleneinrichtungs-Fläche sind Sache des Auftragnehmers. Vorhandene Oberflächen (Asphalt-, Pflasterbeläge,...), Borde und Bewuchs sind durch geeignete Maßnahmen zu schützen. Nach Beendigung der Baumaßnahme ist die Baustelleneinrichtungs-Fläche vom Auftragnehmer vollständig zu räumen und der ursprüngliche Zustand ist wieder herzustellen.
4.3  Baustellenspezifisches
Der Baubeginn der Baumaßnahme und die Fertigstellung der Anlagen sind dem Landratsamt Böblingen anzuzeigen.
Sämtliche Baustellenzwischentransporte werden nicht separat vergütet und sind in die entsprechenden LV Positionen einzurechnen.
Im Leistungsverzeichnis sind Stundenlohnarbeiten enthalten. Der AN hat keinen Anspruch auf die Ausführung, solange sie noch nicht ausdrücklich beauftragt sind. Diese Positionen stehen unter einem Vorbehalt.
Die Baumaßnahme ist zügig durchzuführen. Eine Arbeitsunterbrechung bedarf der ausdrücklichen Genehmigung des Auftraggebers, Bauzeitunterbrechungen auf Grund Ferienzeiten sind nicht gestattet!
Der Bauablauf ist so zu wählen, dass dem Auftraggeber keine qualitativen, zeitlichen oder finanzielle Nachteile entstehen!
Eine Bauzeitenverlängerung auf Grund hoher Wasserstände beim Murkenbach kann nur mit Bescheinigung einer amtlichen Stelle anerkannt werden (z. B. Deutscher Wetterdienst, o. ä.). Gewöhnliche / Übliche Regenereignisse und Wetterlagen führen zu keiner Bauzeitenverlängerung!
4.4  Stromversorgung und Bauwasser
Die Ver- und Entsorgung der Baustelle mit Wasser und Strom ist Sache des AN. Als Entnahmestelle kann das Betriebsgebäude der Murkenbachverdolung verwendet werden. Das Betriebsgebäude befindet sich auf Höhe des Blocks M20. Die maximale Länge zum ersten Bauabschnitt beträgt folglich ca. 620 m. Er hat sich bei den entsprechenden Ver- und Entsorgungsbetrieben (Zweckverband Kläranlage Böblingen-Sindelfingen) über die Lage der Leitungen sowie die Anschlusswerte zu informieren und die entsprechenden Anschlüsse zu beantragen. Die Kosten für die Anschlüsse sind vom Auftragnehmer und der Verbrauch sind vom Auftraggeber zu tragen.
Der Einsatz eigener Einrichtungen des AN zur Wasserentnahme ist verboten und wird hinsichtlich der unerlaubten Entnahme und Gefährdung der öffentlichen Wasserversorgung zur Anzeige gebracht.
4.5  Bauschuttentsorgung
Der Auftragnehmer ist für die Entsorgung seiner eigenen Abfälle wie Bauschutt, Verpackungen und Müll usw. selbst verantwortlich, d. h. diese Leistungen werden nicht gesondert vergütet. Sämtliche Kosten wie z. B. Zwischentransporte, Lagerfläche unterhalten, Laden, etc. sind in die entsprechende LV Positionen einzurechnen. Der AN hat Bauabfälle ordnungsgemäß entsprechend den jeweils geltenden Rechtsvorschriften zu entsorgen und dem AG die gesetzlich vorgeschriebenen Nachweise mit der Abrechnung vorzulegen.
Die Grundpflichten der Kreislaufwirtschaft sind einzuhalten (KrW-/AbfG).
Die An- und Abfuhr von Containern und deren Vorhaltung ist - sofern nichts Gegenteiliges im Positionstext erwähnt ist - in die Einheitspreise der entsprechenden Positionen mit einzurechnen. Der AN hat dafür zu sorgen, dass im Zuge des Arbeitsfortschritts immer ausreichend viele Container vorhanden sind. Die Anzahl der jeweils Vorort benötigten Container ist durch den AN zu optimieren, um die Vorhaltedauer zu minimieren.
Eigenmüll ist gesondert zu erfassen und kostenneutral selbst zu entsorgen. Die Entsorgung von Verpackungen, leeren Gebinden und Materialrückständen (Rückprall u. a.) hat nach den jeweils geltenden Rechtsvorschriften zu erfolgen. Daraus entstehende Kosten sind in den Einheitspreisen zu berücksichtigen.
Sämtliche anfallenden Reinigungsmittel, Rückstände u. a. sind ordnungsgemäß zu entsorgen. Die örtlichen Vorschriften, Bedingungen und Sondervorschriften, das Immissionsschutzgesetz, die Hygiene Verordnung und das Wasserhaushaltsgesetz sind zu beachten, einschließlich ggf. anfallender Gebühren. Die Baustelle ist stets in einem sauberen Zustand zu halten.
4.6  Stoffe, Bauteile
Sofern in den Positionen des Leistungsverzeichnisses keine gegenteiligen Angaben enthalten sind, ist immer die Lieferung der Baustoffe in die Einheitspreise einzurechnen.
Es dürfen grundsätzlich nur von anerkannten Prüfanstalten eignungsgeprüfte Baustoffe, deren Herstellung einer unabhängigen Produktionskontrolle (Fremdüberwachung) unterliegen bzw. Baustoffe nach EN- und DIN-Normen eingesetzt werden. Die Schutz- und Instandsetzungsbaustoffe müssen nach der TR Instandhaltung des DIBT, der Instandsetzungs-Richtlinie des Deutschen Ausschusses für Stahlbeton, der ZTV-Ing Grund geprüft und fremdüberwacht sein.
Die Ausführungsanweisungen der Materialhersteller sind Bestandteil des Angebotes. Der Nachweis hierüber muss vor Vergabe durch Prüfzeugnisse des Herstellers nachgewiesen werden.
Die einzusetzenden Baustoffe müssen in der Zusammenstellung der zertifizierten Stoffe der Stoffsysteme der Bundesanstalt für Straßenwesen verzeichnet sein (aktuelle BAST-LISTE), sofern das System hier generell geregelt ist.
Die Verträglichkeit der vom Bieter ausgewählten Baustoffe untereinander bzw. mit den am Objekt vorhandenen Baustoffen bzw. Baustoffkomponenten ist vor Beginn der Arbeiten durch eine entsprechende Eignungsprüfung nachzuweisen und durch Vorlage von Eignungsprüfungszeugnissen zu belegen, sofern in der Leistungsbeschreibung keine anderweitigen Regelungen vereinbart werden. Es dürfen grundsätzlich nur von anerkannten Prüfanstalten eignungsgeprüfte Baustoffe, deren Herstellung einer unabhängigen Produktionskontrolle (Fremdüberwachung) unterliegen eingesetzt werden.
Vor Bestellung der Baumaterialien hat der AN selbst die erforderlichen Mengen zu ermitteln. Abweichungen von den im LV vorgegebenen Mengen sind möglich.
4.7  Qualitätssicherung, Überwachung und Dokumentation der Instandsetzungsmaßnahmen
Die Ausführung und Überwachung der Schutz- und Instandsetzungsmaßnahmen muss gemäß TR Instandhaltung des DIBT bzw. DAfStb Richtlinie RILI-SIB, erfolgen.
Der Auftragnehmer hat eine wirksame Überwachung seiner Betoninstandsetzungsarbeiten durchzuführen. Die Überwachung der Ausführung hat der Auftragnehmer in Verbindung mit dem Baustellen-Fachpersonal durchzuführen. Die zuständigen Personen sind dem Auftraggeber vor dem Ausführungsbeginn zu nennen.
Über die Überwachung durch den AN sind ständig Protokolle anzufertigen, die während der Bauzeit ständig an der Baustelle bereitliegen und auf Verlangen der Bauleitung eingesehen werden können.
Die Aufzeichnungen müssen mindestens enthalten:
- Beginn und Ende der einzelnen Arbeiten
- Zeit der Ausführung der einzelnen Bauabschnitte oder Bauteile bis zur ausreichenden Erhärtung. Tage an denen die Verarbeitungsbedingungen (z. B. in Folge Frost, Regen, Hitze) nicht erfüllt werden, sind dabei besonders zu vermerken.
- Verarbeitete Stoffe
- Prüfung des Untergrunds und ggf. von Zwischenschichten und das Ergebnis mit Bauteil Zuordnung
- Erforderlichenfalls Temperaturen und Feuchte der Bauteile
- Maßnahmen bei Unterschreitung der Anforderungen
- Name des ausführenden und überwachenden Baustellenpersonals

Zusätzlich ist eine örtlich zuzuordnende Fotodokumentation von allen markanten Instandsetzungsschritten zu erstellen. Die Aufzeichnungen sind zweifach herzustellen. Ein Exemplar wird der Bauleitung ausgehändigt, ein Exemplar wird nach der förmlichen Abnahme der Instandsetzungsmaßnahme mindestens 6 Jahre beim Auftragnehmer aufbewahrt.
4.8  Ingenieurbauwerke
Die Anforderungen der ZTV-Ing sind zu erfüllen.
4.9  Technische Baubestimmungen
In Ergänzung zur VOB und den im Teil C niedergelegten Normen gelten insbesondere
- DIN 1045, DIN EN 1992, Beton und Stahlbetonbau
- DIN 1048, Prüfverfahren für Beton
- DIBT Technische Regel Instandhaltung von Betonbauwerken, Ausgabe 01/2021
- DAfStb Richtlinie: Schutz u. Instandsetzung von Betonbauteilen, Ausgabe 10/2001
- Nach Behandlungsrichtlinie des DAfStb
4.10  Gerüste
Arbeitsgerüste jeglicher Art werden, sofern im Leistungsverzeichis nicht separat ausgewiesen, nicht gesondert vergütet.
4.11  Stahl
Der Betonstahl wird gemäß den jeweiligen Betonstahlpositionen vergütet. Kleinstahlteile, Verbindungsteile etc. werden nicht gesondert vergütet, sondern sind in die Betonstahlpositionen einzurechnen.
4.12  Ortsbesichtigung
Der Bieter hat sich vor Abgabe des Angebotes mit den örtlichen Gegebenheiten und den Zufahrtsmöglichkeiten zur Baustelle vertraut zu machen. Eine nachträgliche Geltendmachung von Mehrkosten oder Terminverlängerungen aufgrund unzureichender Kenntnis der örtlichen Gegebenheiten ist ausgeschlossen. Dies schließt insbesondere die örtlichen Verhältnisse, die Zugänglichkeit, die baulichen Gegebenheiten sowie die Bedingungen für die Durchführung der Arbeiten ein.
Eine Besichtigung des Objekts für die Erstellung des Angebots ist möglich. Bitte wenden Sie sich für die Vereinbarung eines Besichtigungstermins mit Angabe des Datums und Zeitfensters direkt per Mail an vergabestelle@sindelfingen.de.
Verfügbare Termine:
Dienstag, 06.08.2024, im Zeitraum 9:00  13:00Uhr
Donnerstag, 08.08.2024, im Zeitraum 9:00  13:00Uhr
Mittwoch, 14.08.2024, im Zeitraum 9:00  13:00Uhr
Zur Information liegen einige Bilder des Bestandes den Ausschreibungsunterlagen bei.
Die Abwicklung der zuvor beschriebenen Baumaßnahme ist in einem Durchgang, fortlaufend vorgesehen.
4.13  Vom AN zu erstellende (beschaffende) Ausführungsunterlagen
Vorlage Systemskizzen für fahrbares Rollgerüst (Gerüstwagen) für Arbeiten innerhalb der Murkenbachverdolung, inkl. Konzeption der Schutzwand und des Fangedamms/Kofferdamms, etc. zur Sicherstellung des Gewässerschutzes.
Eignungsnachweise, Prüfzeugnisse sowie Typenbeschreibungen
Sicherheitsdatenblätter für die entsprechenden Baumaterialien müssen auf der Baustelle vorgehalten und der örtlichen Bauüberwachung auf Verlangen vorgelegt werden.
Nachweise des Ausführers über die Eignung zum Führen von Mörtelförder- und Spritzmaschinen, sowie zum Umgang mit Instandsetzungsprodukten (Düsenführerschein, SIVV-Schein).
Bauzeitenplan mit Darstellung Bau-SOLL (dieser ist mit der örtlichen Bauüberwachung abzustimmen!) In diesem sind die Bauabschnittsunterteilungen, sämtliche relevanten Arbeiten, kritische Bautätigkeiten, etc. darzustellen.
Der AN ist verpflichtet, bei Änderungen den Bauzeitenplan fortzuschreiben (Aufwendungen hierfür werden nicht gesondert vergütet).
Gefährdungsbeurteilungen des AN und Nachunternehmer
Rettungs- und Alarmplan
Unterweisungsnachweise der Beschäftigten und Nachunternehmer
Die zuvor genannten Unterlagen sind vom AN bis spätestens 14 Tage nach der Beauftragung vorzulegen! Zusätzlich sind die Nachweise der KEV Blätter zu berücksichtigen, diese sind z.T. bereits bei Angebotsabgabe vorzulegen!
4.14  Positionen
Mit den in den Positionen des Leistungsverzeichnisses enthaltenen Angaben über Bauart, Bauteil, Baustoff und Abmessungen gelten auch der Herstellungsvorgang und -ablauf bis zur fertigen Leistung unter Zugrundelegung der anerkannten Regeln der Technik und der Ausführungsbestimmungen der einschlägigen, technischen Baubestimmungen als beschrieben.
4.15  Einheitspreise
In den Einheitspreisen müssen alle Leistungen und Materiallieferungen enthalten sein, die zur vollständigen, funktionsfähigen und mängelfreien Herstellung der Gesamtleistungen erforderlich sind, auch wenn sie in der beigefügten Leistungsbeschreibung nicht ausdrücklich erwähnt sind. Dies gilt auch für das Einholen von Genehmigungen, Abnahmen u. a. Mit den Einheitspreisen sind u.a. folgende Leistungen abgegolten:
- Die Lieferung der Materialien und der dazugehörigen Stoffe und Bauteil, einschl. Abladen und Lagerung auf der Baustelle, wenn in dem Leistungsverzeichnis nichts anderes beschrieben ist.
- Feststellen der Ausführungsmaße am Objekt.
- Mitliefern und Vorhalten von Hilfskonstruktionen, die zur Arbeitsdurchführung notwendig sind.
- Erforderlichenfalls Anfertigen von Werkzeichnungen.
- Anschlüsse an angrenzende (Stützen, Wände, u. a.) und eingebaute Bauteile
- Montage in zeitlichen und örtlichen Abschnitten, die in Abstimmung mit dem AN von der Objektüberwachung bestimmt werden.
- Schutzmaßnahmen an benachbarten Bauteilen, Verkehrsflächen und an ausgeführten Leistungen.
- Alle Stemmarbeiten bzw. Bohrungen für Befestigungen.
- Liefern, Vorhalten und Demontieren von Arbeits- und Schutzgerüsten bis zur fertigen Leistung sofern in den entsprechenden Positionen nicht anders ausgeführt.
- Zur Festlegung der Materialqualitäten sind erforderlichenfalls Musterflächen in zumutbarem Rahmen kostenlos zu erstellen.
4.16  Aufmaß
Die tatsächlichen Massen werden über Aufmaß ermittelt. Aufmaße sind nur gemeinsam mit dem Vertreter der Bauleitung vorzunehmen.
Das Aufmaß und die Rechnungsstellung erfolgen entsprechend der im Leistungsverzeichnis beschriebenen Positionen.
4.17  Allgemeine Hinweise zu Betonsanierungsarbeiten, Güteüberwachung, Nachweise
Alle in diesem Leistungsverzeichnis aufgeführten Spezifikationen verstehen sich als Ergänzung der jeweils relevanten Werksvorschriften und Normen.
Als Grundlage für Angebot und Ausführung gelten zuerst die jeweiligen Technischen Merkblätter des Materialherstellers.
Werden andere Materialien als im Leistungsverzeichnis aufgeführt verwendet, so ist deren Gleichwertigkeit zu den ausgeschriebenen durch Analysewerte (Prüfberichte von amtlich anerkannten Prüfinstituten oder gleichwertige Werkzeugnisse) zu belegen bzw. durch den zuständigen Fachplaner zu bestätigen. Die Bauleitung ist berechtigt, Materialproben zur Analyse zu entnehmen. Die Kosten der Analyse trägt der Auftraggeber.
Es dürfen nur die Produkte/Systeme eines Materialherstellers für einen Schichtaufbau angeboten werden.
Bei der Ausführung von Spritzmörtel- und Spritzbetonarbeiten ist für die Ausführung der Arbeiten ein Düsenführer mit einem Düsenführerschein des Deutschen Beton- und Bautechnikverein bindend vorgeschrieben.

## Innensanierung der Abschnitte M19 bis M45
EP-Anteile: Löhne; Stoffe; Geräte; Sonstige

### Abschnitt 1 Los 1 - Baustelleneinrichtungen Elektro

#### Titel 1.1 Baustelleneinrichtung Elektro

**1.1.10 Baustromverteiler**
Liefern, aufstellen, anschließen, vorhalten und nach Fertigstellung demontieren und abtransportieren von abschließbaren Baustromverteilern inkl. Verlegung der notwendigen Stromleitungen zum Betriebsgebäude der Murkenbachverdolung (Entnahmestelle) auf Höhe Block M20. Anschlüsse für 230V, 16A und 380V, 32A, 63A. Der Anschluss der Verteiler muss fachgerecht und nach den geltenden Vorschriften hergestellt werden.
Es ist an jedem Ein-/Ausstieg, insgesamt 4 Stück, je 1 Baustromverteiler über die gesamte Bauzeit vorzusehen. Die Ein-/Ausstiege sind vorhanden an den Blöcken M22, M27, M31 und M40. Der Abstand zum Betriebsgebäude beträgt entsprechend ca. 55m, 180m, 280m und 505m
Abbauen und Abtransportieren erst nach Freigabe durch die Bauüberwachung. Der Anschluss des Verteilers muss fachgerecht und nach den geltenden Vorschriften hergestellt werden.
Die Durchführung der erforderlichen täglichen FI-Prüfung mit Dokumentation im Baustromverteiler erfolgt durch das Folgegewerk.
Die Kosten für den Verbrauch trägt der Auftraggeber. Abrechnung Pauschal nach tatsächlicher Wochenanzahl.
Menge: 20,000 Wo

**1.1.20 Beleuchtung innerhalb der Verdolung**
Liefern, anbringen, anschließen, vorhalten und nach Fertigstellung demontieren und abtransportieren von allen notw. Beleuchtungen sowie dafür notwendige Kabelleitungen innerhalb der Verdolung. Anschließen an die entsprechenden Baustromkästen außerhalb der Verdolung.
Es wird eine Beleuchtung mit mindestens 100 Lux gefordert. Die Notbeleuchtung für Flucht- und Rettungswege muss gemäß BG Baustein C466 Tunnelbau mindestens für eine Stunde 1 Lux betragen. Sämtliche Beleuchtungsmittel müssen die Mindestschutzart IP55 erfüllen.
Die Beleuchtung ist vor dem Beginn der Sanierung über die gesamte Länge der Verdolung von ca. 650m anzubringen. Sie ist einschließlich Kabelleitungen ca. 25cm unterhalb der Decke an der Wand zu montieren. Einschließlich sämtlichen Behelfsmaterial wie Befestigungsmittel, Kabelhalter, etc.
Angaben der Elektrofachfirma:

Art der Beleuchtungsmittel: ….................................
Abstand der Beleuchtungskörper untereinander: ….................................
Gesamtanzahl Beleuchtungskörper: ….................................

Abrechnung Pauschal nach tatsächlicher Wochenanzahl.
Menge: 20,000 Wo

**1.1.30 Frühwarnsystem**
Frühwarnsystem nach Wahl des AN bei steigendem Pegel am Oberlauf des Baches und 2 Regenüberlaufbecken gem. Alarmplan und Gefährdungsbeurteilung liefern, aufstellen, anschließen, vorhalten, und nach Fertigstellung demontieren und abtransportieren. Die genaue örtliche Lage des Frühwarnsystems wird durch den Auftraggeber vorgegeben. Es werden insgesamt 3 Messstellen benötigt. Frühwarnsystem z.B. durch Signaleinrichtung für Warnmeldung bei Überschreitung eines vorher mit dem Wasseramt festgelegten Wasserpegels des Murkenbachs und der Regenüberlaufbecken, liefern und installieren. Möglich ist z.B. eine Alarmierungseinrichtung mit Alarmierungsgerät, welches mittels GPRS - Netz permanent überwacht wird.
Alarmierungseinrichtung mittels Störmelder und akustischem sowie visuellem Warnsignal sowie dafür notwendige Kabelleitungen innerhalb der Verdolung über die gesamte Länge von ca. 650m alle 50 m anbringen. Sie ist einschließlich Kabelleitungen ca. 25cm unterhalb der Decke an der Wand zu montieren. Einschließlich sämtlichen Behelfsmaterial wie Befestigungsmittel, Kabelhalter, etc.
Die Anlage muss im Falle eines Stromausfalles weiterhin funktionsfähig und abgesichert sein (Notstrom).
Einweisung des nachfolgenden Gewerkes über die Funktionsfähigkeit des Frühwarnsystems und der arbeitstäglich durchzuführenden Prüfung (durch das Folgegewerk). Abrechnung Pauschal nach tatsächlicher Wochenanzahl.
Menge: 20,000 Wo

**1.1.40 Wöchentliche Prüfung Baustrom, Beleuchtung und Frühwarnsystem**
Organisation und Durchführung einer wöchentlichen Prüfung über die Funktionsfähigkeit von Baustrom, Beleuchtung und Frühwarnsystem durch eine Elektrofachkraft inkl. notwendiger Messungen sowie Protokollierung und Dokumentation der Prüfungen. Abrechnung je Prüfung nach tatsächlicher Wochenanzahl.
Menge: 20,000 Stk

**1.1.50 Vorarbeiterstunde**
*** Bedarfsposition ohne GB
*** Bezugsbeschreibung
Regiearbeiten dürfen ausschließlich auf ausdrückliche Anweisung der Bauleitung ausgeführt werden. Arbeiten die ohne Beauftragung ausgeführt werden, werden ausnahmslos nicht vergütet.
In den nachfolgend beschriebenen Stundenlöhnen sind alle Kosten wie Auslösung, Anteil Polierkosten, sämtliche innerbetriebliche Umlagekosten, sowie die Kosten für Kleingerät und Werkzeug einzurechnen. Reine Verbrauchsmaterialien werden gesondert vergütet.Dieser Stundensatz darf nur für Arbeiten angesetzt werden, die der Art nach nicht von einem Facharbeiter ausgeführt werden können.
Menge: 1,000 Std

**1.1.60 Facharbeiterstunden**
*** Bedarfsposition ohne GB
*** Bezugsbeschreibung
Leistung wie vorige Position, jedoch Facharbeiterstunden.
Menge: 1,000 Std

**1.1.70 Hilfsarbeiterstunden**
*** Bedarfsposition ohne GB
*** Bezugsbeschreibung
Leistung wie vorige Position, jedoch Hilfsarbeiterstunden
Menge: 1,000 Std

### Abschnitt 2 Los 2 - Betoninstandsetzung und Blockfugensanierung

#### Titel 2.1 Baustelleneinrichtungen, Sicherheitseinrichtungen

**2.1.10 Baustelleneinrichtung**
Geräte, Werkzeuge und sonstige Betriebsmittel, die zur vertragsgemäßen Ausführung der Bauleistungen erforderlich sind, auf die Baustelle bringen, bereitstellen und - soweit der Geräteeinsatz nicht gesondert vergütet wird - betriebsfertig aufstellen einschl. der dafür notwendigen Arbeiten. Die erforderlichen festen Anlagen herstellen. Baubüros, Unterkünfte, Sanitäreinrichtungen, Werkstätten, Lager- schuppen und dgl., soweit erforderlich, antransportieren, aufbauen und einrichten. Strom-, Wasser-, Fernsprechanschluss sowie Entsorgungseinrichtungen und dgl. für die Baustelle, soweit erforderlich, herstellen. Bei Bedarf Lagerplätze, sonstige Platzbefestigungen und Wege im Baustellenbereich anlegen. sofern erforderlich Beleuchtung der Verkehrswege mit mindestens 20 Lux. Die Beleuchtung in den Lagerbereichen muss mindestens 50 Lux betragen. Die Notbeleuchtung für Flucht- und Rettungswege muss gemäß BG Baustein C466 Tunnelbau mindestens für eine Stunde 1 Lux betragen.
Soweit nicht für bestimmte Leistungen für das Einrichten der Baustelle gesonderte Positionen im Leistungsverzeichnis enthalten sind, gilt die Position für alle Leistungen des Leistungsverzeichnisses. Zufahrt zur Baustelle vorhanden. Die Umstellung der Baustelleneinrichtung entsprechend der unterschiedlichen Bauabschnitte ist einzurechnen. Abrechnung Pauschal nach tatsächlicher Wochenanzahl.
Menge: 20,000 Wo

**2.1.20 Baustelle räumen nach Fertigstellung**
*** Pauschalposition
Baustelle von allen Geräten, Anlagen, Einrichtungen und dgl. räumen. Benutzte Flächen und Wege entsprechend dem ursprünglichen Zustand herrichten. Soweit nicht für bestimmte Leistungen für das Räumen der Baustelle gesonderte Positionen im Leistungsverzeichnis enthalten sind, gilt die Pauschale für alle Leistungen des Leistungsverzeichnisses. Abrechnung Pauschal nach Fertigstellung.
Menge: 1,000 psch

**2.1.30 Wasseranschluss**
Liefern, aufstellen, anschließen, vorhalten, u.U. mehrmaliges umsetzen und nach Fertigstellung demontieren und abtransportieren von Schläuchen an die Wasserversorgung des Betriebsgebäudes der Murkenbachverdolung (Entnahmestelle) auf Höhe Block M20, einschließlich notwendiger Zwischenpumpen. Die maximale Länge zum ersten Bauabschnitt beträgt ca. 650 m. Die Kosten für den Verbrauch trägt der Auftraggeber. Abrechnung Pauschal nach tatsächlicher Wochenanzahl.
Menge: 20,000 Wo

**2.1.40 Baustelleneinrichtung Strahlarbeiten**
Liefern, aufstellen, anschließen, vorhalten, u.U. mehrmaliges umsetzen und nach Fertigstellung demontieren und abtransportieren der Baustelleneinrichtung zur Durchführung der aufgeführten Strahl- und Abtragungsarbeiten wie Kugelstrahl- , Feststoffstrahl- HDW-Strahl-, Stemmarbeiten. Die Baustelleneinrichtung beinhaltet neben den im Leistungsverzeichnis aufgeführten, konkretisierten Leistungen unter anderem auch sämtliche begleitende Maßnahmen. Einzurechnen ist insbesonders das Einrichten und Räumen der Baustelle, Vorhalten der Baustelleneinrichtung für sämtliche in der Beschreibung aufgeführten Leistungen, inkl. Transporte, Absperr- und Sicherungsmaßnahmen, Vorkehrungen zur Einhaltung des Arbeitsschutzes. Abrechnung Pauschal nach tatsächlicher Wochenanzahl.
Menge: 20,000 Wo

**2.1.50 Beschilderung Zufahrtsstraßen**
Liefern, aufstellen, vorhalten und nach Fertigstellung demontieren und abtransportieren der notwendigen Beschilderung auf Höhe der Zufahrten der Käsbrünnlestraße:

1. Kreuzung Rudolf-Diesel-Straße / Käsbrünnlestraße Beschilderung "Käsbrünnlestraße gesperrt - Zufahrt frei bis Tor 12"
2. Kreuzung Gottlieb-Daimler-Straße / Entenseestraße "Käsbrünnlestraße gesperrt - Zufahrt frei bis Kundencenter"

Abrechnung je Schild über die gesamte Bauzeit.
Menge: 2,000 Stk

**2.1.60 Verkehrssicherung, Querabsperrung der Käsbrünnlestraße**
Liefern, aufstellen, vorhalten und nach Fertigstellung demontieren und abtransportieren der Baustellenabsicherung für die Querabsperrung der 2-spurigen Käsbrünnlestraße vor und nach dem Baufeld nach StVO und RSA bzw. ZTV SA um sicherzustellen, dass keine Fahrzeuge die Baustelle durchkreuzen. Inkl. Absperrschranken, Baken, Beleuchtung, Beschilderung, Bauzaun, etc. Gewährleistung der Sichtbarkeit der Querabsperrung bei Tag und Nacht.
Regelmäßige Inspektion und Wartung der Sicherungsmaßnahmen, um ihre Wirksamkeit sicherzustellen.
Einhaltung aller geltenden Sicherheitsvorschriften und Verkehrsvorschriften während der Errichtung und Nutzung der Querabsperrung. Abrechnung Pauschal nach tatsächlicher Wochenanzahl.
Menge: 20,000 Wo

**2.1.70 Verkehrssicherung, entlang der Baufelder**
Liefern, aufstellen, vorhalten, mehrmaliges umsetzen und nach Fertigstellung demontieren und abtransportieren der Baustellenabsicherung entlang des Baufeldes für die Fußgänger und Radfahrer inkl. Absperrschranken, Baken, Beleuchtung, Beschilderung, Bauzaun, etc. nach StVO und RSA bzw. ZTV SA.
Der Fußgänger und Radverkehr erfolgt weiter auf der Fahrspur der Käsbrünnlestraße. Es muss im jeweiligen Bauabschnitt auf der Käsbrünnlestraße, folglich im, sowie vor- und nach dem Baustellenbereich, explizit auch im Bereich von Baustellenfahrzeugen und Baustelleneinrichtung, ein 2,5m breiter Rad- und Fußgängerweg eingerichtet werden. Absperrung durch Absperrschrankengitter mit Warnleuchten gemäß RSA Teil B, Abschnitt 2.4.3 Absatz 2. Da unmittelbar unterhalb der Wege HDW-Arbeiten stattfinden, ist eine Gefahr für die Radfahrer und Fußgänger strikt zu vermeiden. Hierzu müssen jeweils über den Blockfugen Stahlplatten lückenlos ausgelegt werden. Die vertikalen Absperrschrankengitter des Rad- und Fußgängerweges müssen über den Blockfugen ebenfalls mit Stahlplatten versehen werden. Die Schutzmaßnahmen während sämtlicher Arbeiten müssen durch den AN eigenverantwortlich so ausgelegt werden, dass keinerlei Beeinträchtigung oder Gefährdung des Publikumsverkehrs stattfindet.
Gewährleistung der Sichtbarkeit der Querabsperrung bei Tag und Nacht.
Regelmäßige Inspektion und Wartung der Sicherungsmaßnahmen, um ihre Wirksamkeit sicherzustellen.
Einhaltung aller geltenden Sicherheitsvorschriften und Verkehrsvorschriften während der Errichtung und Nutzung der Absperrung. Abrechnung Pauschal nach tatsächlicher Wochenanzahl.
Menge: 20,000 Wo

**2.1.80 Ein- und Ausstiege**
Alle Ein- und Ausstiege (insgesamt 4) sind über die gesamte Bauzeit nach Vorgabe des AN:
- über einen 3-seitigen Seitenschutz zu sichern
- mit Treppentürmen als Flucht- und Rettungswege auszubilden; Mindestlaufbreite 1,00 m; max. Höhe 2,70m
- mit je einem Dreibein auszustatten
- für den Publikumsverkehr zu sichern

Die Fluchtwege sind mit nachleuchtendem Piktogramm und Richtungsanzeigern innerhalb der Verdolung zu kennzeichnen. Abrechnung für alle Ein- und Ausstiege Pauschal nach tatsächlicher Wochenanzahl.
Menge: 20,000 Wo

**2.1.90 Schutzmaßnahmen an Beleuchtungskörpern**
Beleuchtungskörper innerhalb der Verdolung während der Ausführung von Strahlarbeiten sorgfältig durch geeignete Maßnahmen vor jeglicher Verschmutzung und Beschädigung schützen. Incl. Säuberung der Beleuchtungskörper nach Abbau der Schutzmaßnahme. Bei Beschädigung hat der AN die Kosten für Ersatz zu tragen. Abrechnung je Beleuchtungskörper.
Menge: 65,000 Stk

**2.1.100 Schutzmaßnahmen an akustischen und visuellen Warnsignalen**
Akustische und visuelle Warnsignale des Frühwarnsystems innerhalb der Verdolung während der Ausführung von Strahlarbeiten sorgfältig durch geeignete Maßnahmen vor jeglicher Verschmutzung und Beschädigung schützen. Incl. Säuberung Warnsignale nach Abbau der Schutzmaßnahme. Bei Beschädigung
 hat der AN die Kosten für Ersatz zu tragen. Abrechnung je Warnsignal.
Menge: 26,000 Stk

**2.1.110 Schutzmaßnahmen an Stromkabeln**
Stromkabel innerhalb der Verdolung während der Ausführung von Strahlarbeiten sorgfältig durch geeignete Maßnahmen vor jeglicher Verschmutzung und Beschädigung schützen. Die Stromkabel haben unterschiedliche Durchmesser. Incl. Säuberung nach Abbau der Schutzmaßnahme. Bei Beschädigung hat der AN die Kosten für Ersatz zu tragen. Abrechnung je Laufmeter.
Menge: 1300,000 m

**2.1.120 Belüftung / Entstaubung**
Liefern, aufstellen, anschließen, vorhalten, u.U. mehrmaliges umsetzen und nach Fertigstellung demontieren und abtransportieren von geeigneten Be- und Entlüftungs-, sowie Entstaubungsanlagen nach Wahl des AN. Diese werden insbesondere bei allen Strahl- und Spritzarbeiten erforderlich. Abrechnung Pauschal nach tatsächlicher Wochenanzahl.
Menge: 20,000 Wo

**2.1.130 Messung der Umgebungsluft**
Vor Betreten / Besteigen der Verdolung und während sämtlicher Arbeiten ist ständig durch geeignete Messungen nach Wahl des AN zu prüfen, ob die Arbeitsplatzgrenzwerte eingehalten werden. Abrechnung Pauschal nach tatsächlicher Wochenanzahl.
Menge: 20,000 Wo

**2.1.140 Kommunikation sicherstellen**
Kommunikation nach Wahl des AN z.B mit Hilfe von Funkgeräten über die gesamte Bauzeit sicher stellen, da Mobiltelefone in der Verdolung nicht funktionieren. Abrechnung Pauschal nach tatsächlicher Wochenanzahl.
Menge: 20,000 Wo

**2.1.150 Auffangzone über Fangedamm/Kofferdamm, Wasserhaltung**
Liefern, aufstellen, vorhalten, und nach Fertigstellung demontieren und abtransportieren von Auffangvorrichtungen mittels provisorischem Fangedamm/Kofferdamm nach Angabe des Auftragnehmers, z.B. über Sandsäcke, Verschalungen, Mauerungen, vor Block M19 und nach M45. Es sind insgesamt 2 Dämme notwendig. Diese dienen dem Zweck, dass kein Strahlgut und Staub, Abbruchmaterial, Zementstaub, und Abwässer etc. in den Murkenbach gelangen. Die Fangedämme/Kofferdämme sind gegen ein Aufstauen des Wassers zu sichern. Des Weiteren muss während den Arbeiten (insbesondere während den Strahlarbeiten) z.B. über Schutzwände, welche jeweils vor und nach den Dämmen vorgesehen werden, sichergestellt werden, dass keinerlei Abbruchmaterial etc. über den jeweiligen Bauabschnitt in den Murkenbach gelangt.
Die max. notwendige Höhe der Dämme beträgt am Scheitelpunkt der Bachsohle ca. 1,0m. Bei einer lichten Breite von 6,35m beträgt die Fläche des jeweiligen Dammes folglich max. 6m². Abrechnung je Bauabschnitt für die gesamte Bauzeit.
Menge: 2,000 Stk

**2.1.160 Umleitung Murkenbach durch Auffangzonen über Rohrleitungen DN300**
Der Murkenbach ist durch die Auffangzone, also zwischen den jeweiligen Dämmen,von M19 bis M45 hindurchzuleiten. Liefern, aufstellen, vorhalten, und nach Fertigstellung demontieren und abtransportieren von Rohrleitungen DN300. Die Rohrleitung ist an die Fangedämme/Kofferdämme dicht anzuschließen. Evtl. in die Auffangzone eintretendes Wasser ist dauerhaft bspw. über Pumpen abzuführen. Dies wird explizit nicht seperat vergütet. Abrechnung je Meter für die gesamte Bauzeit.
Menge: 650,000 m

**2.1.170 Umleitung Murkenbach durch Auffangzone über Rohrleitungen DN400**
*** Bedarfsposition ohne GB
*** Bezugsbeschreibung
Leistung wie vorige Position, jedoch als Zulage bei Verwendung von Rohrleitungen DN400.
Menge: 1,000 m

**2.1.180 Umleitung Murkenbach durch Auffangzone über Rohrleitungen DN500**
*** Bedarfsposition ohne GB
*** Bezugsbeschreibung
Leistung wie vorige Position, jedoch als Zulage bei Verwendung von Rohrleitungen DN500.
Menge: 1,000 m

**2.1.190 Auffangen, Untersuchung u. Entsorgung von Strahlwasser**
*** Pauschalposition
Liefern, aufstellen, vorhalten, betreiben, ggf. umsetzen und nach Fertigstellung demontieren und abtransportieren einer Absaugvorrichtung für das Strahlwasser innerhalb der Auffangzone und Auffangen in geeigneten Absetzbecken (z.B. Schuttmulden) inkl. notwendiger Pumpen. Der Auftragnehmer ist verpflichtet das aufgefangene Strahlwasser regelmäßig zu überprüfen und bei Bedarf entsprechend zu neutralisieren bevor das Wasser in die Kanalisation eingeleitet wird. Weiterhin muss das Strahlwasser in Absetzbecken so weit geklärt werden, dass die Vorgaben hinsichtlich absetzbarer Bestandteile erreicht werden bevor das Wasser in die Kanalisation eingeleitet wird. Die Entwässerungssatzung der Stadt Sindelfingen ist hierbei vollumfänglich einzuhalten. Es muss zwingend sichergestellt werden, dass Strahlwasser/ Strahlgut/ Schutt/ Feinstpartikel etc. nicht in den Murkenbach gelangen. Alle damit im Zusammenhang stehenden Maßnahmen sind in die Position einzukalkulieren. Abrechnung pauschal für die gesamte Bauzeit.
Menge: 1,000 psch

**2.1.200 Reinigung M19-M45 nach Fertigstellung**
*** Pauschalposition
Gründliche, staubreine Reinigung aller Flächen innerhalb der Verdolung nach Fertigstellung mit Wasser, VOR Abbau der Fangedämme/Kofferdämme. Abrechnung pauschal.
Menge: 1,000 psch

**2.1.210 Lärmschutz für Fledermäuse, temp. Verschließen der Betonfenster**
Beidseitiges, temporäres, Verschließen der "Betonfenster" mit Schaltafeln o. Ä.. Mindeststärke 21mm, Anbringung z.B. über Dübel nach Wahl des AN. Lückenloses Füllen des Zwischenraumes von 30cm mittels Mineralwolle, Isover Integra ZKF 300mm o. glw. Nach Demontage fachgerechtes Verschließen von Dübellöchern o.Ä. mit geeigneten Materialien wie Betonspachtel. Abmessungen Betonfenster B x H X T = 1,5m x 1,5m x 0,3m. Die Betonfenster befinden sich auf einer Länge von 120lfm fortlaufend. Die Position ist vor Beginn jeglicher Instandsetzungsarbeiten in der Verdolung abzuschließen. Abrechnung je Betonfenster für die gesamte Bauzeit.
Menge: 40,000 Stk

**2.1.220 Fahrbares Rollgerüst**
Liefern, aufstellen, vorhalten, umsetzen und nach Fertigstellung demontieren und abtransportieren eines/ mehrerer Fahrgerüste nach Wahl des AN für Arbeiten an der Deckenunterseite der Verdolung mit demontierbarer Absturzsicherung an den Längsseiten und an den Stirnseiten der Arbeitsbühnen. Lichte Raumhöhe 2,25-2,42m, lichte Raumbreite 6,35m. Das Gerüst muss so konzipiert sein, dass die Rohrleitungen DN300-DN500 zur Umleitung des Murkenbaches das verschieben des Gerüstes ermöglicht. Abrechnung in Stück für die gesamte Bauzeit.
Menge: 1,000 Stk

**2.1.230 Erstellung Alarmplan und Rettungskonzept**
Erstellung eines Alarmplans und Rettungskonzept. Die Unterlagen sind spätestens 2 Wochen vor Baubeginn dem Auftraggeber und dem Koordinator nach BaustellV zu übermitteln.
Menge: 1,000 Stk

**2.1.240 Erste-Hilfe/ Rettungspunkte einrichten**
*** Pauschalposition
Sämtliche Einrichtungen zur Rettung Verletzter (z.B. Dreibein, Rettungskette, etc.) liefern, aufstellen, vorhalten, umsetzen und nach Fertigstellung demontieren und abtransportieren. In der Verdolung sind Erste-Hilfe-Punkte einzurichten (alle 100 m, also 6 Stk gesamt). An diesen sind Rettungstrage, Rettungsring, Schwimmwesten und Verbandkasten vorzuhalten. Abrechnung Pauschal für die gesamte Bauzeit.
Menge: 1,000 psch

**2.1.250 Erstellung Gefährdungsbeurteilung**
Erstellung einer projektbezogenen Gefährdungsbeurteilung.
Die Unterlagen sind spätestens 2 Wochen vor Baubeginn dem Auftraggeber und dem Koordinator nach BaustellV zu übermitteln.
Menge: 1,000 Stk

**2.1.260 Unterweisung des eingesetzten Personals**
*** Pauschalposition
Sicherheitstechnische Unterweisung gemäß §4 DGIV Vorschrift 1 aller auf der Baustelle eingesetzten Beschäftigten vor Beginn der Bautätigkeit. Wenn im Bauverlauf neue Beschäftigte eingesetzt werden, sind diese ebenso vor dem ersten Arbeitseinsatz zu unterweisen. -Die Unterweisung ist mittels Unterschrift zu bestätigen. Vorlage des Unterweisungsnachweises nach durchgeführter Unterweisung gegenüber dem Auftraggeber und dem Koordinator nach BaustellV. Abrechnung Pauschal für die gesamte Bauzeit.
Menge: 1,000 psch

**2.1.270 Tägliche Prüfung Baustrom, Beleuchtung und Frühwarnsystem**
Arbeitsgägliche Prüfung über die Funktionsfähigkeit von Baustrom, Beleuchtung und Frühwarnsystem durch den AN. Bei Störungen sofortige Mitteilung an die Bauüberwachung. Abrechnung je Tag.
Menge: 100,000 Tag

**2.1.280 Ausfallpauschale bei Hochwasser**
Für den Fall, dass die Baustelle durch besondere Niederschlagserereignisse und damit einhergehende steigende Pegelstände nicht ausgeführt werden kann, wird eine Ausfallpauschale je Tag fällig. Diese Pauschale deckt die anfallenden Kosten des AN für die bereitgestellten und nicht genutzten Ressourcen, wie Personal, Maschinen und Geräte. Die Pauschale wird explizit nicht fällig, wenn die Rohrleitungen durch die Auffangzone durch den AN nicht ausreichend groß dimensioniert wurden. Der AN ist verpflichtet, den AG unmittelbar und tagesaktuell, schriftlich über Ausfälle zu informieren, sofern die Pauschale zur Abrechnung kommen soll. müssen die Arbeiten im Tagesverlauf unterbrochen werden, wird die Pauschale anteilig zu 25%, 50%, 75% und 100% bezogen auf die Tagesarbeitsdauer berechnet. Samstage, Sonn- und Feiertage werden nicht vergütet.
Menge: 5,000 Tag

#### Titel 2.2 Begleitende Untersuchungen

**2.2.10 Temperatur- u. Luftfeuchtigkeitsmessung**
Während der gesamten Baumaßnahme sind Temperatur- und Luftfeuchtigkeitsmessungen durchzuführen. Die in den Technischen Merkblättern angegebenen Grenzwerte sind während der gesamten Baumaßnahme einzuhalten. Die Orte und Ergebnisse sind in den Bautagesberichten festzuhalten. Abrechnung Pauschal nach tatsächlicher Wochenanzahl.
Menge: 20,000 Wo

**2.2.20 Betonflächen abklopfen und Schadstellen markieren**
Abklopfen der gesamten Betonflächen (Rahmenwände und Decken). Flächen mit einem Hammer bzw. Abfahren mit einem Stahlstab, sowie visuelles Untersuchen auf Schadstellen. Markieren dieser Stellen mit wetterfester Farbe. Nachträglich gemeinsames Aufmaß mit der örtlichen Bauüberwachung zur Festlegung des Umfangs der Instandsetzung vor dem Beginn des Betonabtrags. Gesamtfläche der Betonbauteile Wände und Decke ca. 6.900,00m². Abrechnung Pauschal.
Menge: 6900,000 m²

**2.2.30 Oberflächenzugfestigkeit gereinigte Betonoberfläche**
Bestimmung der Haftzugfestigkeit der gereinigten und für den Beton- oder Beschichtungsauftrag vorbereiteten Betonoberflächen nach Rili-SIB Teil 3 Anhang C, mit Prüfgerät nach EN 10002-2 und EN 10002-4. Die Prüfungen sind in Anwesenheit der örtlichen Bauüberwachung durchzuführen. Die Orte und Ergebnisse sind in den Bautagesberichten festzuhalten.
Menge: 30,000 Stk

**2.2.40 Rautiefe gereinigte Betonoberfläche**
Bestimmung der Rautiefen an dem vorbereiteten Untergrund nach DAfStb-Richtlinie Schutz- und Instandsetzung von Betonbauteilen (Instandsetzungsrichtlinie, Ausgabe Okt. 2001), im Regelfall mit dem Sandflächenverfahren (nach Kaufmann), inkl. Protokollierung der Ergebnisse und Weitergabe an den Auftraggeber bzw. die örtliche Bauüberwachung. Ausführung auf Anweisung und im Beisein der örtlichen Bauüberwachung.
Menge: 10,000 Stk

**2.2.50 Entnahme von Bohrkernproben**
Entnahme von Bohrkernproben in Anwesenheit der Bauüberwachung im Nassspülverfahren (d = 200 mm), Tiefe ca. 100 mm durch vertikal Bohrungen durch den Beton und die fertiggestellte Beschichtung. Bohrkerne direkt nach der Entnahme der örtlichen Bauüberwachung aushändigen.
Menge: 3,000 Stk

**2.2.60 Nassschichtdicken messen**
Nassschichtdicken der Beschichtungssysteme messen. Die Prüfungen sind in Anwesenheit der örtlichen Bauüberwachung durchzuführen. Die Orte und Ergebnisse sind in den Bautagesberichten festzuhalten.
Menge: 5,000 Stk

**2.2.70 Video-, Fotodokumentation**
Lichtbilder (mind. 400 Stück) über den wesentlichen Bauablauf bzw. Arbeitsschritte der Sanierungsmaßnahme in digitalisierter Form (Auflösung mindestens 1024x678 Pixel, 24 Farben) mit Digitalkamera herstellen und auf mit dem AG abgestimmten Datenträger (CD oder DVD) laufend liefern. Das Komprimierungsverhältnis bzw. die Bildqualität ist so zu wählen, dass durch die Komprimierung keine für den Sachverhalt wesentlichen Bildinformationen verloren gehen. Abrechnung Pauschal nach tatsächlicher Wochenanzahl.
Menge: 20,000 Wo

**2.2.80 Bautagesberichte**
Führen von Bautagesberichten mit Angabe der arbeitenden Personen, Arbeitszeiten, Material mit Verbrauch und Chargennummer, Wetterbedingungen, bearbeitete Flächen, Ergebnisse der einzelnen Messungen, besondere Ereignisse usw. Die Bautagesberichte sind auf der Baustelle zur Einsicht für die örtliche Bauüberwachung bereitzuhalten. Die Bautagesberichte sind, auch unaufgefordert, der örtlichen Bauüberwachung wöchentlich zur Unterzeichnung vorzulegen und die Zweitfertigung oder Durchschrift auszuhändigen. Abrechnung je Tag.
Menge: 100,000 Tag

#### Titel 2.3 Abbruch und Reprofilierung Decken- und Wandflächen

*Hinweis*
Der Beton ist teilweise chloridkontaminiert. Als Abbruchverfahren für den Beton ist nur Höchstdruckwasserstrahlen sowie im Bereich von Kleinflächen händisches Stemmen zugelassen. Die nötigen Einrichtungen zu diesen Verfahren nach geltenden Umwelt- und gesetzlichen Auflagen sind sofern nicht in seperater Position ausgeiwesen einzukalkulieren. Weiterhin sind schallschutztechnische Maßnahmen für die notwendigen Aggregate vorzusehen und einzukalkulieren. Es gelten die behördlichen Auflagen der Stadt Sindelfingen.
Verfahrensbedingte Mehrtiefen beim Abtrag sowie bei der Reprofilierung werden nicht gesondert vergütet und sind bei der Bildung der Einheitspreise zu berücksichtigen, sofern diese nicht nachfolgend ausgewiesen sind.
Zu erzielende Rautiefe: Mind. 0,5 mm auf den vom AN hergestellten Flächen. Die Ausbruchufer der freizulegenden Schadstellen sind schräg unter 60° herauszuarbeiten. Der Beton ist so weit zu entfernen, dass ein hohlstellenfreies Einbringen des Spritzbetons möglich ist. Die Bewehrung ist zu erhalten. Ein Beschädigen oder Verbiegen intakter Bewehrung ist gänzlich zu vermeiden. Der anfallende Bauschutt und Strahlgut muss gesammelt und fachgerecht zu Lasten des Auftragnehmers entsorgt werden.

**2.3.10 Abstützmaßnahmen**
*** Bedarfsposition ohne GB
*** Bezugsbeschreibung
Baumstämme Fichte Durchmesser 24 cm. Deckenhöhe max. 2,47m. Kippsichere Aufstellung. Die Abstützmaßnahmen sind aufzubauen, vorzuhalten und abzubauen. Eine gleichmäßige Lasteinleitung ist während der Vorhaltedauer sicherzustellen. Inkl. Notwendiger Unterkeilung. Position nur auf ausdrückliche Anweisung der Projektleitung.
Menge: 1,000 Stk

**2.3.20 Flächige Wasserstrahlarbeiten bis 80mm**
Abtragen des geschädigten/ losen Betons im HDW-Verfahren bis 80mm Abtragstiefe. Ausbrüche sind auf die Tiefe von 80mm zu begrenzen. Verfahrensbedingte Mehrtiefen/ Ausbrüche werden explizit nicht vergütet. Reinigung der bearbeiteten Flächen für die Weiterbearbeitung. Korngerüst zur Weiterbearbeitung für optimalen Verzahnung spitzen- bzw. kuppenartig freilegen. Vorbereitung des Untergrundes zur Erreichung der Oberflächenfestigkeiten (Haftzugwerte) 1,5 N/mm2 (Mittelwert) und 1,1 N/mm2 (kleinster Einzelwert).
Menge: 320,000 m²

**2.3.30 Flächige Wasserstrahlarbeiten Mehrtiefe je cm**
Leistung wie vorige Position, jedoch als Zulage je cm Mehrtiefe. Position nur auf ausdrückliche Anweisung der Bauleitung!
Menge: 15,000 m²

**2.3.40 Punktförmige Wasserstrahl- oder Stemmarbeiten bis 80mm**
Punktförmige Wasserstrahl- oder Stemmarbeiten im Bereich von Abstandshaltern, an der Oberfläche endenden Bewehrungsstahlenden, Schalungsankerhülsen, Einschlüssen u. A. bis 80mm Abtragstiefe. Größe bis 25x25cm.
Menge: 300,000 Stk

**2.3.50 Punktförmige Wasserstrahl- oder Stemmarbeiten Mehrtiefe je cm**
Leistung wie vorige Position, jedoch als Zulage je cm Mehrtiefe. Position nur auf ausdrückliche Anweisung der Bauleitung!
Menge: 10,000 Stk

**2.3.60 Linienförmige Wasserstrahl- oder Stemmarbeiten bis 80mm**
Linienförmige Wasserstrahl- oder Stemmarbeiten im Bereich schadhafter Bewehrung bis 80mm Abtragstiefe und 20cm Breite. Dabei ist einzurechnen, dass sie sich aus kleineren Einzelflächen zusammensetzen können.
Menge: 200,000 m

**2.3.70 Linienförmige Wasserstrahl- oder Stemmarbeiten Mehrtiefe je cm**
Leistung wie vorige Position, jedoch als Zulage je cm Mehrtiefe. Position nur auf ausdrückliche Anweisung der Bauleitung!
Menge: 10,000 m

**2.3.80 Bewehrung strahlen Sa 2 1/2, 10-16mm, 0-0,5m**
Bewehrung Feststoffstrahlen, Reinheitsgrad Sa 2 1/2 nach DIN EN ISO 12944, Teil 4.
Stabdurchmesser 10 - 16 mm
Einzellängen 0 bis 0,50 m
Menge: 500,000 m

**2.3.90 Bewehrung strahlen Sa 2 1/2, 10-16mm, größer 0,5m**
Leistung wie vorige Position, jedoch Einzellängen größer 0,50 m.
Menge: 500,000 m

**2.3.100 Bewehrung strahlen Sa 2 1/2, 20-25mm, 0-0,5m**
Bewehrung Feststoffstrahlen, Reinheitsgrad Sa 2 1/2 nach DIN EN ISO 12944, Teil 4.
Stabdurchmesser 20 - 25 mm
Einzellängen 0 bis 0,50 m
Menge: 300,000 m

**2.3.110 Bewehrung strahlen Sa 2 1/2, 20-25mm, größer 0,5m**
Leistung wie vorige Position, jedoch Einzellängen größer 0,5m.
Menge: 300,000 m

**2.3.120 Mineralischer Korrosionsschutz Bewehrung, 10-16mm, 0-0,5m**
Aufbringen eines mineralischen, zementgebundenen und kunststoffmodifizierten Korrosionsschutzes auf den vorbereiteten Bewehrungsstahl
Zahl der Arbeitsgänge: 2
Stabdurchmesser 10 - 16 mm
Einzellängen 0 bis 0,50 m

Angebotenes Material: ….................................
Menge: 500,000 m

**2.3.130 Mineralischer Korrosionsschutz Bewehrung, 10-16mm, größer 0,5m**
Leistung wie vorige Position, jedoch Einzellängen größer 0,5m.
Menge: 500,000 m

**2.3.140 Mineralischer Korrosionsschutz Bewehrung, 20-25mm, 0-0,5m**
Aufbringen eines mineralischen, zementgebundenen und kunststoffmodifizierten Korrosionsschutzes auf den vorbereiteten Bewehrungsstahl
Zahl der Arbeitsgänge: 2
Stabdurchmesser 20 - 25 mm
Einzellängen 0 bis 0,50 m
Menge: 300,000 m

**2.3.150 Mineralischer Korrosionsschutz Bewehrung, 20-25mm, größer 0,5m**
Leistung wie vorige Position, jedoch Einzellängen größer 0,5m.
Menge: 300,000 m

**2.3.160 Bewehrung ergänzen BSt 500 S, 10-16mm**
Betonstabstahl BSt 500 S DIN 488-1 liefern und im Bereich geschädigter Bewehrung als Ersatz korrodierter Querschnitte einbauen, Durchmesser 10 bis 16 mm, gerade Stäbe, unterschiedliche Längen.
Schneiden und Verschnitt wird nicht gesondert vergütet und ist einzurechnen.
Lage, Anzahl usw. nach Festlegung der örtlichen Bauüberwachung.
Menge: 100,000 m

**2.3.170 Bewehrung ergänzen BSt 500 S, 20-25mm**
Leistung wie vorige Position, jedoch Durchmesser 20-25mm.
Menge: 50,000 m

**2.3.180 Herstellen Bewehrungsklebeanschluss, DN 10mm**
Herstellen Bewehrungsanschluss DN 10 mm aus Betonstahl S 500 seitlich in bestehende Stahlbetonwand oder Stahlbetondecke durch Bohren und Einkleben der Bewehrungseisen. System mit Bauaufsichtlicher Zulassung, z.B. HiltiHit HY 200A oder gleichwertiger Art, Ausführung des Anschlusses durch geschultes, zertifiziertes Baustellenfachpersonal und Betriebe mit gültigem Eignungsnachweis. Setztiefe gemäß Zulassung des gewählten Systems. Einbau nach Herstellervorschrift frei Baustelle. Betonstahl wird gesondert vergütet.
Stabdurchmesser 10 mm.

Angebotenes Material: ….................................
Menge: 40,000 Stk

**2.3.190 Herstellen Bewehrungsklebeanschluss, DN 20mm**
Leistung wie vorige Position, jedoch DN 20mm.
Menge: 20,000 Stk

**2.3.200 Ausrichten und Binden Bewehrung, 10-25mm**
Die freigelegte Bewehrung ist zu überprüfen, auszurichten, schwingungsfrei zu unterbauen und fachgerecht zu befestigen. Hochstehende Bewehrungsstähle sind über Dübel o.ä. herunterzubinden.
Menge: 380,000 m²

**2.3.210 Flächiges Reprofilieren bis 80mm**
Flächige Reprofilierung von Ausbruchstellen mit Spritzbeton (SRC) nach DIN EN 14487-1 in Verbindung mit DIN 18551, Schichtdicke bis 80mm. Sofern erforderlich, Aufbringen einer mineralischen Haftbrücke auf den vorbereiteten (Vorbereitung in "Bewehrung freilegen" enthalten) und mattfeucht vorgenässten Untergrund. In die noch frische Haftbrücke Einbringen des Spritzbetons. Hierbei ist zu berücksichtigen, dass sich die flächen aus Einzelflächen zusammensetzen. Das Reprofilieren verfahrensbedingter Mehrtiefen/ Ausbrüche wird explizit nicht vergütet. Oberfläche nach Reprofilierung händisch geglättet.

Anforderungen an den Spritzbeton:
- Druckfestigkeit min. C30/37
- Expositionsklasse XALL, XSTAT
- Auftrag u.U. in mehreren Spritzlagen
- Größtkorndurchmesser 8mm
- Schichtdicke min. 50mm
- Konsistenzklasse F3/F4
- Temperatur der Auftragsfläche min 5°C max 25°C

Das Aufnehmen und fachgerechte Entsorgen des Rückprallmaterials sind miteinzukalkulieren. Miteinzukalkulieren ist die fachgerechte Nachbehandlung. Es dürfen nur Düsenführer mit einem entsprechenden Nachweis des Ausbildungsbeirats "Schutz- und Instandsetzung im Betonbau" eingesetzt werden. Die Reprofilierung darf erst erfolgen, wenn das Injektionsgut der Rissinjektion vollständig ausgehärtet (ca. 3d) und die injektionspacker ausgebaut sind ist. Siehe hierzu Kapitel "Rissinjektion mit Polyurethanharz, begrenzt dehnfähiges Verbinden". Arbeitsunterbrechungen hierdurch sind einzukalkulieren und werden nicht separat vergütet.

Leitprodukt: Sakret SB 8 P C30/37 o. glw.
Angebotenes Material: ….................................
Menge: 320,000 m²

**2.3.220 Flächiges Reprofilieren Mehrtiefe je cm**
Leistung wie vorige Position, jedoch als Zulage je cm Mehrtiefe. Position nur auf ausdrückliche Anweisung der Bauleitung!
Menge: 15,000 m²

**2.3.230 Punktförmiges Reprofilieren bis 80mm**
Leistung wie Position "Flächiges Reprofilieren bis 80mm" jedoch punktförmig größe bis 25x25cm.
Menge: 300,000 Stk

**2.3.240 Punktförmiges Reprofilieren Mehrtiefe je cm**
Leistung wie vorige Position, jedoch als Zulage je cm Mehrtiefe. Position nur auf ausdrückliche Anweisung der Bauleitung!
Menge: 10,000 Stk

**2.3.250 Linienförmiges Reprofilieren bis 80mm**
Leistung wie Position "Flächiges Reprofilieren bis 80mm" jedoch linienförmig breite bis 20cm.
Menge: 200,000 m

**2.3.260 Linienförmiges Reprofilieren Mehrtiefe je cm**
Leistung wie vorige Position, jedoch als Zulage je cm Mehrtiefe. Position nur auf ausdrückliche Anweisung der Bauleitung!
Menge: 10,000 m

**2.3.270 Reprofilierte Flächen Feststoffstrahlen**
Strahlen der reprofilierten und angrenzenden Betonflächen mit festen Strahlmitteln. Inkl. Entsorgung Strahlgut. Zu ertielende Rautiefe Rt 0,5mm.
Menge: 520,000 m²

**2.3.280 Flächenspachtelung zum Poren- und Lunkerverschluss**
Flächenspachtelung zur Vergleichmäßigung der Oberfläche und zum Poren- und Lunkerverschluss als Feinspachtelung. Die vorbereiteten Flächen sorgfältig vornässen, stark saugende Untergründe auch mehrmals.
Auf die mattfeuchte Oberfläche einen 1-komponentigen PCC-Feinmörtel aufbringen. Zur Erzielung einer glatten Ober-fläche. PCC-Feinmörtel glätten und mit einem Schwammbrett nachreiben. Die Feinspachtelung ist eben und "glatt" herzustellen.
Schichtdicke über den Kornspitzen min. 2 mm. Nachbehandlung der frisch hergestellten Flächenspachtelung.

Angebotenes Material: ….................................
Menge: 80,000 m²

**2.3.290 Versiegelung reprofilierte Flächen, flächig, punkt- und linienförmig**
Versiegelung der reprofilierten Flächen mit zweikomponentiger Epoxidharzbeschichtung flächig, punkt- und linienförmig. Die Versiegelung ist jeweils min. 15cm über die reprofilierten Flächen auf den Bestandsbeton zu führen. Anzahl der Arbeitsgänge 2. Untergrundvorbehandlung: Entfernen loser Bestandteile und haftungsmindender Schichten nach Wahl des AN.

Angebotenes Material: ….................................
Menge: 520,000 m²

#### Titel 2.4 Abdichtung der Blockfugen, dehnfähiges Verbinden

*Hinweis*
Die Festlegungen und Vorgaben des ABI-Merkblattes 2022 „Abdichten von Bauwerken durch Injektion“ sind für die Injektion der Blockfugen maßgebend.

**2.4.10 Blockfugen räumen und aufweiten**
Räumen der Blockfugeneinlage und Aufweiten der Blockfugen durch Entfernung des Flankenbetons auf eine Breite von min. 2cm und eine Tiefe von min. 15cm mit Verfahren nach Wahl des AN. Verfahrensbedingte Mehrbreiten/ Mehrtiefen werden explizit nicht vergütet.
Menge: 320,000 m

**2.4.20 Blockfugeneinlage herstellen und Reprofilieren**
Axiales Einbringen einer Blockfugeneinlage (temporär, z.B. glatte Styrodurplatten) nach Wahl des AN, Tiefe min. 15cm, im Bereich der ausgeräumten und aufgeweiteten Blockfugen und anschließende Reprofilierung mit Spritzmörtel (SPCC II). Nach vollständiger Aushärtung des Spritzmörtels Entfernen der Blockfugeneinlage, sodass ein Hohlraum von min. 15cm Tiefe und 2cm Breite entsteht. Die Fugenflanken der Blockfugen sind zu fasen/ brechen. Die Reprofilierung mit Spritzmörtel beinhaltet ausschließlich jene, die zur Aufweitung der Blockfugen auf 2cm Breite erforderlich werden, z.B. wenn die Aufweitung im HDW-Verfahren erfolgt.  Werden die Blockfugen z.B. über Sägeverfahren aufgeweitet, wird im Optimalfall keine Reprofilierung notwendig. Sofern im Bereich der Blockfugen weitere Betonschädigungen vorhanden sind, werden diese über seperate Positionen vergütet.
Menge: 320,000 m

**2.4.30 Injektionsschlauchsystem in die Blockfugen einbringen**
Einbringen eines mehrfach verpressbaren Injektionsschlauchsystems, geprüfte Injizierbarkeit bis 20m, Innendruchmesser 10mm, geeignet für die anschließende Injektion mittels Acrylatgel. Der Injektionsschlauch ist in den erzeugten Hohlraum auf eine Tiefe von min. 10cm einzubringen und in der Lage nach Wahl des AN zu fixieren. Inkl. Behelfsmittel wie Befestigungsmaterial, Verpressnippel, Verbinder, Entlüftungsschläuche, Verpressenden, etc. Die Verpressenden werden jeweils am Fußpunkt der Wände auf OK Sohle aus der Blockfuge nach innen geführt, sodass bei der späteren Injektion ein umlaufenden Gelschleier in der Blockfuge entsteht.

Angebotenes Material: ….................................
Menge: 320,000 m

**2.4.40 Verdämmung der Blockfugen für die Injektion**
Verdämmen der Blockfugen an der Unterseite der Decke, bzw. Innenseite der Rahmenwände über Einschlagrundprofile/ Kompressionsprofile, sodass das austreten von Injektionsgut bei der späteren Injektion zuverlässig verhindert wird. Verdämmung z.B. über Einschlagrundprofile auf Elastomerbasis wie Fermadur C. Falls erforderlich, inkl. zusätzlicher mechanische Fixierung der Einschlagprofile z.B. über Epoxidharzmörtel. Die Profile sind so zu dimensionieren, dass in der Blockfuge ein Hohlraum von min. 10cm Tiefe verbleibt.

Angebotenes Material: ….................................
Menge: 320,000 m

**2.4.50 Injektion des Injektionsschlauchsystems, Füllen der Blockfugen mit Acyraltgel**
Fachgerechte Injektion des Injektionsschlauchsystems im Hochdruckinjektionsverfahren mittels Acrylatgel für das dehnfähige Verbinden von Bewegungsfugen. Das Acrylatgel muss eine AbZ des DiBt's vorweisen. Die Reaktionszeit des Acrylatgels ist so zu wählen, dass eine durchgängige Injektion des Injektionsschlauches und vollständige Füllung des erzeugten Hohlraumes und angrenzender Risse erfolgt. inkl. notwendiger vorhalten aller Behelfsmittel/-stoffe, Injektionspumpe, Spülen der Schläuche, Reiniger, abdecken angrenzender Flächen, etc. Der erzeugte Hohlraum den es zu füllen gilt, hat abzgl. Verdämmung ein Volumen von ca. 0,10m x 0,02m x 10,75m = 0,0215m³ = 21,5Liter. Vor der Injektion ist das Fugenvolumen mit genauen Abmessungen aufzumessen und zu dokumentieren, sodass ermittelt werden kann, wie viel Injektionsgut zur vollständigen Füllung notwendig ist. Inkl. 21,5Liter fertig gemischtes Injektionsgut je Meter.

Angebotenes Material: ….................................
Menge: 320,000 m

**2.4.60 Mehrverbrauch Acrylatgel**
*** Bedarfsposition ohne GB
*** Bezugsbeschreibung
Mehrverbrauch Acrylatgel je kg bei Überschreitung der Grundmenge der vorherigen Position. Es werden ausschließlich die ungemischten Komponenten A und B ohne Wasser vergütet!
Menge: 1,000 kg

#### Titel 2.5 Rissinjektion mit Polyurethanharz, begrenzt dehnfähiges Verbinden

*Hinweis*
Die flächigen Ausbrüche des Betons oberhalb der Bewehrung sind maßgeblich durch wasserführende Risse entstanden, durch welche der Bewehrungsstahl der Umgebungsluft ausgesetzt wurde. In Kombination mit dem Wasserkontakt kam es in der Folge zu einer Volumenzunahme des Bewehrungsstahls und in Folge dessen zu den Betonabplatzungen. Der Injektionszeitpunkt ist folglich NACH dem Betonabtrag im HDW-Verfahren, VOR der Reprofilierung mit Spritzmörtel. Der Bohrlochabstand zur Aufnahme der Injektionspacker richtet sich folglich nach dem verbleibenden Deckenquerschnitt, nach dem Betonabtrag. Der Rissverlauf ist vor dem Betonabtrag zu dokumentieren und vor-Ort zu kennzeichnen. Sämtliche Injektionsarbeiten richten sich nach der ZTV-Ing Teil 3 Massivbau Abschnitt 5 "Füllen von Rissen und Hohlräumen in Betonbauteilen".

**2.5.10 Anlegen von Bohrlöchern und Setzen der Bohrpacker, Bohrlochabstand 17,5-22,5 cm**
Die Bohrungen wechselseitig zum Riss im so genannten Reißverschlussverfahren erstellen (zum Riss versetzt und im Neigungswinkel von 45°). Die Bohrkanäle sollen dabei den Riss möglichst in der Mitte des Bauteils kreuzen und mindestens 3–6cm überschneiden. Tragende Bewehrung darf dabei nicht beschädigt werden. Die Bohrpacker müssen eine feste, dem Injektionsdruck genügende Verbindung zum Bauteil haben und eine Entmischung sowie das Austreten des Rissfüllstoffes nach Beendigung der Injektion, bis zur vollständigen Aushärtung, verhindern.
Restlose Entfernung des Bohrstaubs innerhalb des Bohrkanals mit Druckluft oder Industriestaubsauger und setzen der Bohrpacker in die vorhandenen Bohrkanäle. Die Spannstelle muss mindestens 5mm unterhalb der Bauteiloberfläche liegen. Später im Bauteil verbleibende Bohrpackerteile müssen aus rostfreien Werkstoffen bestehen.
Bohrlochabstand = 17,5 - 22,5cm
Bohrlochdurchmesser: 14mm
Menge: 345,000 m

**2.5.20 Verdämmen der Risse**
Zur besseren Sichtkontrolle ist die spätere Injektion i. d. R. ohne Verdämmung auszuführen. Bei Rissen größerer Rissbreite ≥0,30mm jedoch, ist vor dem Beginn der Injektion eine Verdämmung anzubringen. Diese muss so sorgfältig erfolgen, dass die anschließende Injektion ohne Unterbrechung in Folge von Leckagen durchgeführt werden kann. Geeignete schnellhärtende Reparaturmaterialien für Leckstellen sind stets vorzuhalten. Verdämmen der Risse mit einem EP-Spachtel oder glw.. Die Verdämmung erfolgt in einer Breite von mindestens 10cm. Die Risswurzel ist dabei 3–5cm freizulassen. An den Hochpunkten ist eine Entlüftungsstrecke zu gewährleisten.
Menge: 60,000 m

**2.5.30 Vorinjektion wasserführender Risse (SPUR-I)**
Die Polyurethanharzinjektion (PUR-I) ist unter Berücksichtigung der Temperaturgrenzen zum Zeitpunkt der größten Rissbreiten auszuführen. Es dürfen nur vollständige Gebinde des Polyurethanharzes (PUR) gemischt werden und entsprechend keine Teilmengen verwendet werden. Die nachgewiesene Verarbeitbarkeitsdauer sowie Anwendungstemperatur (min. 6°C, max. 35°C) ist strikt einzuhalten.
Mischen des Polyurethanharzes nach Herstellerangaben. Anschließend das Füllgut mit geeigneten Injektionspumpen über die vorbereiteten Bohrpacker in die Risse injizieren. Die Injektion der Risse erfolgt dabei in eine Richtung. Es muss je Bohrpacker solange injiziert werden, bis das Injektionsgut aus dem angrenzenden Bohrpacker austritt. Die angrenzenden Bohrpacker dürfen erst nach dem Austritt des Polyurethanharzes (PUR) geschlossen werden, wodurch das Entweichen von Wasser und/oder Luft im Zuge der Injektion sichergestellt ist. Über alle Bohrpacker ist für die innerhalb der für den verwendeten Rissfüllstoff nachgewiesenen Verarbeitbarkeitsdauer eine Nachinjektion vorzunehmen. Die Risse/ Fehlstellen sind vollständig, mittels Polyurethanharz zu füllen. Für eine erneute Injektion von undicht gewordenen Rissen/ Fehlstellen sind neue Bohrpacker zu setzen. Diese werden explizit nicht separat vergütet. Inkl. 0,5kg fertig gemischtes Injektionsgut je Meter.

Angebotenes Material: ….................................
Menge: 10,000 m

**2.5.40 Injektion mit 2-k Polyurethanharz (PUR-I)**
Die Polyurethanharzinjektion (PUR-I) ist unter Berücksichtigung der Temperaturgrenzen zum Zeitpunkt der größten Rissbreiten auszuführen. Es dürfen nur vollständige Gebinde des Polyurethanharzes (PUR) gemischt werden und entsprechend keine Teilmengen verwendet werden. Die nachgewiesene Verarbeitbarkeitsdauer sowie Anwendungstemperatur (min. 6°C, max. 35°C) ist strikt einzuhalten.
Mischen des Polyurethanharzes nach Herstellerangaben. Anschließend das Füllgut mit geeigneten Injektionspumpen über die vorbereiteten Bohrpacker in die Risse injizieren. Die Injektion der Risse erfolgt dabei in eine Richtung. Es muss je Bohrpacker solange injiziert werden, bis das Injektionsgut aus dem angrenzenden Bohrpacker austritt. Die angrenzenden Bohrpacker dürfen erst nach dem Austritt des Polyurethanharzes (PUR) geschlossen werden, wodurch das Entweichen von Wasser und/oder Luft im Zuge der Injektion sichergestellt ist. Über alle Bohrpacker ist für die innerhalb der für den verwendeten Rissfüllstoff nachgewiesenen Verarbeitbarkeitsdauer eine Nachinjektion vorzunehmen. Die Risse/ Fehlstellen sind vollständig, mittels Polyurethanharz zu füllen. Für eine erneute Injektion von undicht gewordenen Rissen/ Fehlstellen sind neue Bohrpacker zu setzen. Diese werden explizit nicht separat vergütet. Inkl. 0,5kg fertig gemischtes Injektionsgut je Meter.

Angebotenes Material: ….................................
Menge: 345,000 m

**2.5.50 Mehrverbrauch Polyurethanharz**
*** Bedarfsposition ohne GB
*** Bezugsbeschreibung
Mehrverbrauch Polyurethanharz je kg bei Überschreitung der Grundmenge der vorherigen Position.
Menge: 1,000 kg

**2.5.60 Ausbau der Bohrpacker**
Nach frühestens 3Tagen, bzw. nach vollständiger Aushärtung des Füllguts, können die Bohrpacker abgeschlagen und sämtliche Bohrlöcher mittels Epoxid-Spachtel o. Ä. geschlossen werden.
Menge: 1750,000 Stk

#### Titel 2.6 Regieleistungen

*Hinweis*
Regiearbeiten dürfen ausschließlich auf ausdrückliche Anweisung der Bauleitung ausgeführt werden. Arbeiten die ohne Beauftragung ausgeführt werden, werden ausnahmslos nicht vergütet.
In den nachfolgend beschriebenen Stundenlöhnen sind alle Kosten wie Auslösung, Anteil Polierkosten, sämtliche innerbetriebliche Umlagekosten, sowie die Kosten für Kleingerät und Werkzeug einzurechnen. Reine Verbrauchsmaterialien werden gesondert vergütet.

**2.6.10 Vorarbeiterstunde**
*** Bedarfsposition ohne GB
*** Bezugsbeschreibung
Vorarbeiterstunde. Dieser Stundensatz darf nur für Arbeiten angesetzt werden, die der Art nach nicht von einem Facharbeiter ausgeführt werden können.
Menge: 1,000 Std

**2.6.20 Facharbeiterstunden**
*** Bedarfsposition ohne GB
*** Bezugsbeschreibung
Facharbeiterstunden.
Menge: 1,000 Std

**2.6.30 Hilfsarbeiterstunden**
*** Bedarfsposition ohne GB
*** Bezugsbeschreibung
Menge: 1,000
